# GOS-Burg_Haus 2_Los 5-Dacharbeiten
Angebotsaufforderung (GAEB 90, DA83)
Vergabenummer: 01/BV/4-2026
Währung: EUR
Auftraggeber: Amt Burg (Spreewald) Amt Burg (Spreewald)

## Dacharbeiten / Haus 2
Datum: 05.03.26

### Gewerk 01 Allgemeines

#### Titel 01.01 Erklärungen

**01.01.0001 Ausschreibungsanerkennung**
unter Zugrundelegung des Leistungsverzeichnisses, der
dazugehörigen Vorbemerkungen, der Vertragsbedingungen
des Bauherrn und des terminlichen Ablaufs.

Der Bieter erklärt hiermit:

1. dass er die Ausschreibung auf Vollständigkeit
geprüft hat.

2. dass er die Vertragsbedingungen des AG anerkennt.

3. dass keine der Seiten des Leistungsverzeichnisses
 fehlt oder fehlen.

4. dass die Ausschreibungstexte nicht unvollständig
 bzw. mehrdeutig sind.

5. dass bei eventuellen Rückfragen eine ausreichende
 und zufriedenstellende Klärung erfolgte.

6. dass er diese Ausschreibung einschl.
 der Vertragsbedingungen ohne Einschränkung durch
 seine Unterschrift als maßgeblichen
 Vertragsbestandteil rechtsverbindlich anerkennt.

7. dass die angebotenen Bauprodukte / Geräte alle
 sicherheitstechnischen Anforderungen der auf diese
 Erzeugnisse anwendbaren EG-Richtlinien erfüllen
 oder mit der Bauart konform sind, für die eine
 EG-Baumusterprüfbescheinigung ausgestellt wurde.

8. dass dem LV die Freistellungsbescheinigung zum
 Steuerabzug bei Bauleistungen gem. § 48b Abs. 1
 Satz 1 des Einkommensteuergesetzes beiliegt.

.......................................................
...............
Ort, Datum

.......................................................
...............
Stempel und rechtsverbindliche Unterschrift

**01.01.0002 Ausdrückliche Erklärung des Bieters:**
Ich erkläre, dass ich meinen gesetzlichen Pflichten zur
Zahlung der vom Finanzamt erhobenen Steuern sowie zur
Zahlung der Beiträge zur Sozialversicherung (Kranken-,
Renten- und Arbeitslosenversicherung) nachgekommen bin
und Rückstände nicht vorhanden sind. Es ist mir
bekannt, dass eine wissentlich falsche Angabe der
vorstehenden Erklärung meinen Ausschluss von
Auftragserteilungen zur Folge hat.

Ich/wir sind in der Lage, den Auftrag gemäß den
Anforderungen dieses LV´s zu bewältigen und bestätigen
hiermit, dass dafür überwiegend eigene Kapazitäten
eingesetzt werden.
Die Anzahl der Arbeitskräfte sind auf beiliegenden
Bauablaufplan des AG (*) abgestellt; dafür sind
folgende Mitarbeiterzahlen eingeplant, die während der
gesamten Bauzeit für die Ausführung der Arbeiten zur
Verfügung stehen:

1. Bauleiter (Ingenieure, Meister o.
ä.) ..................

2. Vorarbeiter/Poliere  ..................

3. Baufacharbeiter  ..................

4. Hilfskräfte  ..................

5. Auszubildende  ..................

Als verantwortlicher Fachbauleiter und Ansprechpartner
wird benannt:

Herr/Frau  .......................................

Tel. Büro  .......................................

Tel. Funk  .......................................

Es liegt eine/keine Anlage, bestehend aus  .......
Seiten, über ein Nebenangebot/ eine Ausführungsvariante
bei.

.......................................................
...............................
Ort, Datum

.......................................................
...............................
Stempel und rechtsverbindliche Unterschrift

#### Titel 01.02 Folgende Vertragsbedingungen werden vere

**01.02.0001 Folgende Vertragsbedingungen werden vereinbart**
Folgende Vertragsbedingungen werden vereinbart:

Die VOB in der aktuellen Fassung ist Bestandteil des
Vertrages.

Dem vollständig ausgefüllten Leistungsverzeichnis ist
vom Bieter eine aktuelle Freistellungsbescheinigung
beizufügen.

Ausführungsweise gemäß beiliegender Pläne (die dem LV
beigefügten Pläne, vorbehaltlich geringfügiger
Maßänderungen, sind ausschließlich zur Kalkulation
dieses Angebotes). Die Ausführung erfolgt nach
örtlichem Aufmaß durch den Auftragnehmer und der
Absprache bzw. Freigabe durch die Bauleitung.

Die Verjährungsfrist für Mängelansprüche nach VOB B §
13, beträgt 5 Jahre.

Hinweise zu Allgemeinen Einrichtungen:

Sämtliche sonstige Einrichtungsbestandteile, die zur
Abwicklung der Arbeiten erforderlich sind, sind in die
Einheitspreise mit einzurechnen und werden nicht
gesondert vergütet.

Hinweise zu Aufmaßen:

Die Aufmaße sind nachvollziehbar, räumlich gegliedert,
aufzustellen. Grundsätzlich sind hierfür Aufmaßpläne
vom Auftragnehmer zu erstellen. Die Grundlage für die
Aufmaßpläne sind die Ausführungspläne der Fachplaner.
Im Einzelfall sind die Aufmaße gemeinsam mit der
Fachbauleitung durchzuführen. Die Fachbauleitung erhält
die Originale der Aufmaßblätter, der AN eine Kopie.
Die Massen der einzelnen Aufmaßblätter sind nach Titeln
und Positionen geordnete Aufmaßzusammenstellung zu
übertragen, die laufend fortgeschrieben wird.

Hinweis zu gleichwertigen Materialien bzw.
Ausführungen:

Bei einigen Positionen dieses LV ist die Möglichkeit
gegeben gleichwertige Materialien anzubieten. Das Feld
angebotenes Produkt oder Fabrikat ist in jedem Fall vom
Bieter zwingend auszufüllen, auch wenn das Leitprodukt
oder Leitfabrikat angeboten wird. Eintragungen wie
"siehe oben" oder "wie ausgeschrieben" oder ähnliches
sind nicht ausreichend. Fehlt die konkrete Angabe vom
angebotenen "Produkt" oder "Fabrikat", ist das Angebot
unvollständig und kann nicht gewertet werden.
Die Gleichwertigkeit ist schon zur Angebotsabgabe
anhand detallierter technischer Unterlagen nachzuweisen
sonst ist das Angebot unvollständig und kann nicht
gewertet werden.

Hinweise zur Kalkulation:

Alle Leistungen verstehen sich, wenn nicht ausdrücklich
anders angegeben, inklusive Lieferung und fachgerechtem
Einbau. Alle durch den AN zu entsorgenden Materialien
und Bauteile gehen in das Eigentum des Unternehmers
über. In die Einheitspreise sind die entsprechenden
Transport- und Entsorgungskosten mit einzukalulieren.

Bei widersprüchlichen Angaben zur Ausführung gilt LV
vor Plan.

**01.02.0002 Allgemeine Technische Vertragsbedingungen - ATV**
Diese sind als solche Bestandteile der Ausschreibungsunterlagen und werden wesentlicher Vertragsbestandteil.

Den nachfolgenden Leistungsbeschreibungen liegen:
- die VOB mit ihren Teilen A, B und C sowie
- die entsprechenden DIN und
- die technischen Merkblätter, Normen und Regeln
- einschließlich der Änderungen, Berichtigungen und
 Beiblätter, die jeweiligen, systembezogenen
 aktuellen, technischen Verarbeitungsanleitungen
 des Systemherstellers
 (jeweils in der zum Vertragsschluss aktuellen
 Fassung) zugrunde.
Soweit in der Leistungsbeschreibung auf technische
Spezifikationen, z.B. nationale Normen, mit denen
Europäische Normen umgesetzt werden, europäisch
technische Bewertungen, gemeinsame technische
Spezifikationen, internationale Normen, Bezug genommen
wird, werden auch ohne den ausdrücklichen Zusatz:
"oder gleichwertig", immer gleichwertige technische
Spezifikationen in Bezug genommen.
Die gesamte Ausführung erfolgt in allen Punkten in
handwerklicher Bauweise gemäß dem Stand der Technik,
den anerkannten Regeln der Baukunst sowie den aktuell
geltenden Gesetzen, Verordnungen und Vorschriften.
Dies gilt gleichermaßen für die Einhaltung des Arbeits-
und Gesundheitsschutzes während des gesamten
Ausführungs-zeitraumes.

Abweichend von der DIN 18202 "Toleranzen im Hochbau"
gelten auf der Grundlage der DIN 18201, Abschn. 4.2,
erhöhte Anforderungen als vereinbart.
Grenzmaße, Winkel- und Ebenheitstoleranzen müssen eine
nach der Verkehrssitte als ordnungsgemäß zu
bezeichnende Leistung gewährleisten. Vorleistungen
anderer Gewerke sind auf dieser Grundlage zu prüfen.

Die diesen Ausschreibungsunterlagen beiliegenden
Zeichnungen und die mit Vertragsabschluss übergebene
Planung des Architekten des AG erheben keinen Anspruch
auf Vollständigkeit und dienen dazu, die gewünschte
optische Wirkung der vom AN zu erbringenden Leistungen
inkl. der technischen und konstruktiven Ausführbarkeit
darzustellen. Bei Widerspruch zwischen
Ausschreibungsunterlagen und Ausführungsplanung gilt im
Zweifelsfall die höherwertige Ausführung.

Der AN hat einen Bauablauf-/fristenplan als
Balkendiagramm über seine vertraglichen Leistungen zu
erstellen, anhand dessen die Einhaltung der
Vertragsfristen nachgewiesen und überwacht werden
können. Grundlage sind die vom AG vorgesehenen
Ausführungszeiten für das Bauvorhaben. Unter Beachtung
der technologischen und terminlichen Koordinierung mit
den übrigen Leistungsbereichen erfolgt eine
Abstimmung/Abgleich des Bauablaufes mit BÜ/BL und AG.
Bei Änderungen der Vertragsfristen oder bei erheblichen
Abweichungen von sonstigen Festlegungen ist der Plan
durch den AN unverzüglich zu überarbeiten.

Sämtliche Arbeiten / Leistungen sind vollständig und
funktionstüchtig (schlüsselfertig) auszuführen.
Die Ausführung von Bedarfs- und Eventualpositionen
erfolgt nur nach ausdrücklicher (schriftlicher)
Zustimmung durch die BÜ/BL. Mit Angebotsabgabe sind
Muster/Prospekte/datenblätter
der kalkulierten Elemente/ Bauteile/ Materialien mit
zuliefern.

Die nachfolgenden Leistungsdefinitionen/-positionen
bestimmen die vertraglich geschuldete Leistung des AN.

Abkürzungen:
AN = Auftragnehmer
AG = Auftraggeber
BÜ/BL = Bauüberwachung/Bauleitung
o. glw. = oder gleichwertig

- Auf die Beachtung der Schutzmaßnahmen der Berufsgenossenschaft wird besonders hingewiesen. Für die
 Folgen von eventuellen Unfällen trägt der Unternehmer
 die alleinige Verantwortung.
- Die geltenden Unfallverhütungsvorschriften sind
 strengstens zu beachten.
- Der AN hat seinen Bauschutt laufend, jedoch
 mindestens einmal wöchentlich, zu entfernen.
 Wird ein Container bauseits gestellt, werden die
 Kosten umgelegt.
- Für Diebstähle und Zerstörungen an Materialien und
 Bauleistungen haftet der Auftragnehmer bis zum Tag
 der Abnahme.
- Es wird nach Abschluss der vertraglichen Leistungen
 eine vertraglich vereinbarte Abnahme durchgeführt.
- Sämtliche Arbeiten sind ohne Unterbrechungszeit und
 zügig auszuführen. Eine Abstimmung mit anderen in
 der Ausführung befindlichen Gewerke ist vorzunehmen.
- Die Ausführung der parallel laufenden Gewerke und
 damit eventuell aufkommende Behinderungen
 berechtigen nicht zu Nachforderungen.
- Zu Auszahlungen kommen Abschlagssummen bis
 zu 90% der erbrachten Leistung.
- Flächen für die Baustelleneinrichtung stellt der AG
 kostenlos zur Verfügung. Nach Abschluss der Arbeiten
 ist der ursprüngliche Zustand wieder herzustellen.
- Der Auftragnehmer hat sich vor Arbeitsausführung
 über die genaue Lage von Hindernissen, wie Leitungen,
 Kabel, Kanäle, Vermarkungen u. dgl. zu informieren
 und ggf. eine Aufgrabungserlaubnis der Rechtsträger
 einzuholen.
- Bereits vorhandene Absteckungen, Grenzsteine,
 Festpunkte, Höhenmarken usw. für Gebäude oder
 Straßen- und Wegeführungen sind vor Arbeitsbeginn
 durch den Auftragnehmer zu sichern.
- Durch unsachgemäßen Verbau, unzureichende
 Böschungen oder durch Witterungseinflüsse, mit denen
 im allgemeinen zu rechnen ist, entstandene
 Mehrarbeiten werden nicht vergütet.
- Änderungen oder Ergänzungen der Ausführung sind
 nur mit schriftlicher Genehmigung der Bauleitung
 oder des Bauherrn möglich.

Der Bieter versichert,
1. dass er sich ü. die Baustelle, ihre Zugänglichkeit,
 die Möglichkeit der Materiallagerung sowie aller
 besonderen örtl. Verhältnisse, die die Preisbildung
 beeinflussen, unterrichtet hat.
 Nachforderungen aus Unkenntnis der örtlichen
 Situation werden nicht anerkannt.
2. dass im LV keine Unklarheiten sind,
3. dass er über die zur fach- und fristgerechten
 Baudurchführung erforderlichen Arbeitskräfte und
 Betriebsmittel verfügt und dass ihre fristgerechte
 Bereitstellung gesichert ist.

Es gelten in der jeweils aktuellen Fassung unter
anderem
folgende Gesetze, Verordnungen, DINs und
berufsgenossenschaftliche Vorschriften:
-  die VOB in allen Teilen;
-  das Arbeitsschutzgesetz (ArbSchG)
-  das Arbeitssicherheitsgesetz (ASiG)
-  das Produktsicherheitsgesetz (ProdSG) sowie
 die dazugehörigen Verordnungen (ProdSV)
-  das Bundesimmissionsschutzgesetz (BImSchG)
-  das Gesetz über Ordnungswidrigkeiten (OWiG)
-  das Sozialgesetzbuch I, IV, VII und X
-  die Arbeitsstättenverordnung (ArbStättV) mit
 den dazugehörigen  Technische Regeln (ASR)
-  die Baustellenverordnung (BaustellV) mit
 den dazugehörigen Regeln (RAB)
-  die Betriebssicherheitsverordnung (BetrSichV) mit
 den dazugehörigen Technische Regeln (TRBS) und
 den Bekanntmachungen (BekBS)
- die Biostoffverordnung (BioStoffV) mit den
dazugehörigen
 Technische Regeln (TRBA)
- die Gefahrstoffverordnung (GefStoffV) mit den
 dazugehörigen Technische Regeln (TRGS)
- die Lärm- und Vibrations-Arbeitsschutzverordnung mit
 den dazugehörigen  Technischen Regeln (TRLV
- die Lastenhandhabungsverordnung (LasthandhabV)
- die Maschinenverordnung (9. ProdSV)
- die PSA-Benutzungsverordnung (PSA-BV)
- die Straßenverkehrs-Ordnung (StVO)
- die Verordnung zur arbeitsmedizinischen Vorsorge
 (ArbMedVV)
 mit den dazugehörigen Arbeitsmedizinischen Regeln
(AMR)
- die zum Bauvorhaben gehörenden DIN-Vorschriften
- die berufsgenossenschaftlichen Vorschriften und
Hinweise
 (DGUV-Vorschiften, DGUV-Informationen, DGUV-Regeln,
 DGUV-Grundsätze)

Soweit in der Leistungsbeschreibung auf Technische
Spezifikationen, z.B. nationale Normen, mit denen
Europäische Normen umgesetzt werden, europäische
technische Zulassungen, gemeinsame technische
Spezifikationen, internationale Normen, Bezug genommen
wird, werden auch ohne den ausdrücklichen Zusatz: 'oder
gleichwertig', immer gleichwertige Technische
Spezifikationen in Bezug genommen".

Abweichend von der DIN 18202 "Toleranzen im Hochbau"
gelten auf der Grundlage der DIN 18201, Abschn. 4.2,
erhöhte Anforderungen als vereinbart. Grenzmaße, Winkel
-
und Ebenheitstoleranzen müssen eine nach der
Verkehrssitte als ordnungsgemäß zu bezeichnende
Leistung gewährleisten. Vorleistungen anderer Gewerke
sind auf dieser Grundlage zu prüfen.

Der AN übernimmt für seine Leistung die Fachbauleitung
im Sinne der jeweiligen landesrechtlichen Bauordnung
und gibt der zuständigen Behörde unaufgefordert die
entsprechende Erklärung ab.
Der Fachbauleiter ist dem AG namentlich zu benennen und
hat für die gesamte Bauzeit auf der Baustelle zur
Verfügung zu stehen. Er muss geeignet sein, alle im
Rahmen des Auftrages durchzuführenden Leistungen im
Sinne der Landesbauordnung auszuführen.
Die Fachbauleitung hat alle nach VOB üblichen Aufgaben
zu erfüllen und die Einhaltung von
Sicherheitsbestimmungen zu garantieren.
Die Bestimmungen des Arbeitssicherheitsgesetzes, der
Unfallverhütungs- und Umweltschutzvorschriften sind
einzuhalten.

Der Bieter hat sich vor Bearbeitung und Abgabe des
Angebotes über alle Leistungen und Anforderungen,
Gegebenheiten und Umstände, die in irgendeinem
Zusammenhang mit dieser Ausschreibung stehen, durch
Einsichtnahme in die Pläne und sonstige Unterlagen und
eigene Feststellungen ein genaues Bild zu verschaffen,
insbesondere über Zu-, Abfahrt- und
Versorgungsanschlüsse und alle sonstigen Verhältnisse
zu unterrichten, die für das Angebot wesentlich sind.
Eine Besichtigung der Baustelle ist empfohlen; die
Objektbesichtigung ist beim AG anzumelden. Ansprüche
wegen unzureichender Information sind ausgeschlossen.

Sämtliche angegebenen Mengen und Massen sind auf ihre
Richtigkeit zu überprüfen und bei der Kalkulation zu
berücksichtigen;
jegliche nachfolgende Forderungen werden nicht
anerkannt.

Der AN hat bei seinen Leistungen alle Sicherheits-,
Verkehrssicherungspflichten, sonstige Vorschriften und
Maßnahmen zur Verhinderung eines Schadeneintritts zu
berücksichtigen und zu erfüllen.
Er stellt den AG von Ansprüchen auch Dritter frei, die
in Zusammenhang mit der zu erbringenden Leistung
stehen. Sämtliche für die Durchführung der
Vertragsleistung erforderliche Genehmigungen, mit
Ausnahme der Baugenehmigung, hat sich der AN auf seine
Kosten zu beschaffen, sofern in den Positionen nicht
anders beschrieben.

Für die angebotenen Leistungen übernimmt der AN die
Verpflichtung der Vollständigkeit, d. h., Leistungen
und Nebenleistungen, die sich bei den Positionen
zwangsläufig ergeben, sind einzukalkulieren, auch wenn
sie im Text des LV nicht ausdrücklich erwähnt sind.
Dies betrifft sämtliche Materialien, insbesondere
sämtliches Klein- und Befestigungsmaterial, Lieferung
der zugehörigen Stoffe und Bauteile, sowie alle
tariflichen oder außertariflichen Vergütungen und alle
sonstigen Kosten und Aufwendungen (z.B.
Erschwerniszulagen, Arbeitsschutzmaßnahmen,
Sicherungsmaßnahmen nach UVV, Transportkosten etc.).
Dies gilt ungeachtet des Sitzes des Bieters.

Der AN ist für den Schutz, die Sicherheit und die
Sauberkeit der Baustelle, des Bauwerks, der Bauteile
und der angrenzenden Grundstücke verantwortlich und hat
entsprechend geeignete Vorkehrungen zu treffen.
Das betrifft auch Maßnahmen gegen Wasserschäden,
Tauwasser, Schnee und Eis; Belastungen sind ohne
besondere Vergütung zu entfernen. Umsichtig vorzugehen
ist bei Sichtbeton, Sichtmauerwerk, Kunststoffen,
Blechen, Holzflächen, Natursteinflächen usw. In das
Abwassersystem dürfen keine mit Schadstoffen
kontaminierte Abwässer eingeleitet werden.
Kontaminierte Abwässer sind durch den AN fachgerecht zu
entsorgen. Gefahrenbereiche auf der Baustelle sind
abzusperren und zu kennzeichnen. Entstehen dadurch
Behinderungen für andere Unternehmer oder Dritte, sind
der Zeitraum der Absperrung sowie alternative Maßnahmen
mit der Bauleitung abzustimmen.

Der AN haftet für alle durch ihn verursachte Schäden,
diese sind vom AN in eigener Verantwortung und auf
eigene Kosten zu beseitigen.
Sollten Schäden auftreten, die keinem Gewerk direkt
zurechenbar sind, so haften alle Gewerke gemäß ihrem
Anteil an der Bausumme gemeinschaftlich. Dies gilt auch
für in den Wohnungen verursachte Schäden.

Alle Maße sind vor der Ausführung am Bau zu überprüfen,
sofern keine Detailzeichnungen mit verbindlichen
Maßangaben vorliegen. Wenn der AN entsprechende
Bedingungen und/oder Umstände feststellt, die nicht dem
LV oder Plänen entsprechen, ist umgehend die Bauleitung
zu verständigen.

Bei der Wahl technologischer Abläufe sind Arbeiten so
auszuführen, dass Beeinträchtigungen anderer Arbeiten,
Belästigungen durch Lärm und Staub auf das unvermeid
bare Maß reduziert werden. Der AN hat die
erforderlichen Maßnahmen zum Schutz vor
Witterungsschäden zu treffen. Dazu gehört auch die ggf.
erforderliche Kontrolle der Baustelle, insbesondere der
Schutz der Messeinrichtungen unabhängig von deren
Rechtsträgerschaft. Späne vom Bohren und Fräsen sowie
Reste von Schleifstaub sind sofort von den bearbeiteten
Teilen zu entfernen. Gegen Verschmutzungen und
Beschädigungen anderer Bauteile sowie zur Verhinderung
von Personen-Gefährdungen sind vom AN der Verkehrssitte
entsprechende und zumutbare Vorkehrungen zu treffen
(Abdeckungen, Hinweisschilder, Absperrungen,
Sicherheitsposten u.dgl.).

Die Vergütung erfolgt für die tatsächliche Leistung
nach örtlichem Aufmaß. Mögliche mehrmalige
Unterbrechungen des Arbeitsablaufs sind in die
Einheitspreise einzukalkulieren. Nach jedem
Arbeitsschritt ist der örtlichen Bauleitung Mitteilung
zu machen, so dass eine Kontrolle des jeweiligen
Arbeitsschrittes möglich ist. Die Kontrollen sind im
Bautagebuch festzuhalten. Der AN ist verpflichtet,
aussagefähige Bautagesberichte zu erstellen und diese
dem AG oder seinem Bevollmächtigten mindestens einmal
wöchentlich in Kopie zu übergeben.

Den Bauablauf störendes oder ungeeignetes Personal ist
auf Anweisung der Bauleitung sofort gegen geeignetes
Personal auszutauschen.

Jegliche vom AN gewünschten Abweichungen, insbesondere
die, die zu Mehrkosten und/oder Terminverlängerungen
führen, müssen zuvor vom AN schriftlich niedergelegt
werden. Ohne gesonderte, zustimmende schriftliche
Erklärung des AG hat der AN keinen Anspruch auf eine
Veränderung der Vergütung bzw. der Baufristen.

Der Abschluss einer Bauleistungsversicherung erfolgt
durch den AG. Für die Prämie werden 0,15% der
Bruttoabrechnungssumme in Abzug gebracht.

Kostenbeteiligung für Baustrom/Bauwasser: 0,60%
Dieser Betrag wird durch den AG von der
Bruttoabrechnung-summe der Schlussrechnung in Abzug
gebracht.

Die Ausführung von Bedarfs- und Eventualpositionen
erfolgt nur nach ausdrücklicher (schriftlicher)
Zustimmung durch die BL. Sämtliche Arbeiten/Leistungen
sind vollständig und funktionstüchtig (schlüsselfertig)
auszuführen.

Werden innerhalb von zwei Jahren nach Schlusszahlung
durch die interne oder externe Revision Fehler, u. a.
Aufmaß-, Rechenfehler sowie Verstöße gegen die
vertragsrechtlichen Grundlagen, in der Abrechnung
festgestellt, so ist die Schlussrechnung zu
berichtigen; AN und AG sind verpflichtet, sich daraus
ergebende Beträge zu erstatten.

Übergabedokumentation:
Der AN hat dem AG nach Fertigstellung bzw. mit
Einreichung der Schlussrechnung die
Fachunternehmererklärung und die Abschlussdokumentation
in Papier- und digitaler Form unaufgefordert dem AG zur
Verfügung zu stellen, einschl. der für die Benutzung
und Bewirtschaftung des Bauwerks erforderlichen
Unterlagen wie Produkt- und Pflegehinweise,
Bauabnahmescheine sowie eine Dokumentation der
benutzten Produkte.

1. Angaben zur Baustelle
1.1 Ortsbesichtigung / Vorinformation
Der Bieter hat sich vor Bearbeitung und Abgabe des
Angebotes über alle Leistungen und Anforderungen,
Gegebenheiten und Umstände, die in irgendeinem
Zusammenhang mit dieser Ausschreibung stehen, durch
Einsichtnahme in die Pläne und sonstige Unterlagen und
eigene Feststellungen ein genaues Bild zu verschaffen,
insbesondere über Zu-, Abfahrt- und
Versorgungsanschlüsse und alle sonstigen Verhältnisse,
die für das Angebot wesentlich sind. In der Regel sind
im Baugelände Leitungen und Kabel verschiedener
Medienträger vorhanden. Aktuelle
Leitungsauskünfte/Schachtscheine sind im Zuge der
Baumaßnahme durch den AN zu beschaffen. Es wird
empfohlen, dass der AN vor der Kalkulation die
Örtlichkeiten besichtigt und unter Berücksichtigung der
vorgefundenen örtlichen Gegebenheiten das Angebot
erstellt. Die Objektbesichtigung ist beim AG
anzumelden. Zusätzlich zum Angebot hat der Bieter in
geeigneter Weise seine Qualifikation für die speziellen
Arbeiten nachzuweisen.

2. Baustelleneinrichtungsplan
Dem Bieter wird empfohlen, sich vor Abgabe des
Angebotes durch Besichtigung des Baugeländes über die
Möglichkeiten für die Anfahrten, die
Containerstellungen, in eigener Verantwortung volle
Klarheit zu verschaffen.
Vor Ausführungsbeginn hat der AN mit dem AG
festzulegen, wo das erforderliche Gerät, Schutt,
Container und dergleichen auf der Baustelle gelagert
werden kann, um gegenseitige Störung der am Bau
beteiligten Handwerker während der Bauausführung zu
vermeiden (sh. Entwurf - BE-Plan). Eventuelle
Änderungen gegenüber der abgestimmten
Baustelleneinrichtung sind mit der AG-Objektüberwachung
abzustimmen.

2.1. Hilfsmittel / Hebezeuge / Beleuchtung Sämtliche
für die Ausführung der Leistungen des AN benötigten
Geräte, Hilfsmittel, Betriebsstoffe etc. sind
Bestandteil der Baustelleneinrichtung des AN.
Kräne und sonstige Hebeeinrichtungen werden bauseits
nicht zur Verfügung gestellt. Notwendige Hebezeuge
(z.B. für Geländerkonstruktionen, Materialtransport
u.a.) sind in die Einheitspreise des LV
einzukalkulieren. Vorgenanntes gilt auch für sämtliche
zum Lastentransport erforderlichen Geräte. Regelungen
zur Mitbenutzung von Hebezeugen, Gerüsten u.dgl. mit
anderen AN und deren Abrechnung sind Sache der AN. Die
Beleuchtung der Arbeitsplätze ist Bestandteil der
Baustelleneinrichtung des AN.

2.2. Lagerflächen, Flächeninanspruchnahme
öffentl. Bereiche
In der Regel stehen Lagerflächen auf dem Grundstück zur
Verfügung (Baustellenbereich). Materiallieferungen
können nur auf den angewiesenen Plätzen, ggf.
beschränkt auf den Tagesbedarf, gelagert werden; für
die Abgrenzung und Bewachung des übergebenen
Lagerplatzes, Räume o.ä. hat der AN selbst zu sorgen.
Werden zusätzlich zu den bereitgestellten Flächen
öffentliche Flächen in Anspruch genommen, hat der AN
die entsprechende Abstimmung mit den verschiedenen
Rechtsträgern, Ämtern, Behörden etc. vorzunehmen (z.B.
Sondernutzungserlaubnis nach StVO). Das Einholen der
Genehmigungen und die entsprechenden Gebühren ist
Leistungsumfang des AN, sofern in den Positionen nicht
anders beschrieben. Alle erforderlichen Leistungen zur
Verkehrssicherung sind im Angebot einzukalkulieren.
Nach Abschluss der Arbeiten sind die Flächen der AN-
eigenen Baustelleneinrichtung/Lagerplätze etc. zu
reinigen und weitestgehend wiederherzurichten. Im
Objekt dürfen keine Räume zur Lagerung von
Arbeitsmitteln und -materialien eingerichtet werden.
Das Abschließen von Räumen im Objekt ist nicht
zulässig. Die Lagerung feuergefährlicher Stoffe bedarf
einer ausdrücklichen Zustimmung der Objektüberwachung.

2.3. Werbung Firmenschilder, Werbeschilder und andere
Werbemittel
dürfen im Baubereich nur mit vorheriger schriftlicher
Zustimmung des AG angebracht werden. Auch die
Gerüstflächen- oder Fassadenflächen dürfen nicht zu
Werbezwecken vermietet werden, dies steht allein dem AG
zu. Besichtigungen der Baustelle durch Dritte sind nur
mit vorheriger Zustimmung des AG gestattet. Der AG kann
verlangen, dass Firmenschilder der auf der Baustelle
tätigen AN nur an von ihm bestimmten Stellen in
einheitlicher Form und Größe angebracht werden.

2.4 Abrechnung
Hinweis: Die Umlage für die Nutzung der vom AG
bereitgestellten Baustelleneinrichtung beträgt 0,35 %
der Bruttoabrechnungssumme.
Alle weiteren für den AN zur Baustelleneinrichtung
notwendigen Leistungen (Einrichten, Vorhalten über die
eigene vereinbarte Leistungszeit sowie Räumen der
Baustelle und Wiederherstellen des Geländes einschl.
Entfernen von Verunreinigungen, etc.) werden nicht
gesondert vergütet und sind in die Einheitspreise
einzukalkulieren, sofern in den einzelnen Positionen
nicht anders beschrieben.

3. Angaben zur Organisation
3.1. Bauführung auf der Baustelle
Der AN übernimmt für seine Leistung die Fachbauleitung
im Sinne der jeweiligen landesrechtlichen Bauordnung
und gibt der zuständigen Behörde unaufgefordert die
entsprechende Erklärung ab. Er hat für die Durchführung
seiner Leistungen einen verantwortlichen Bauleiter bzw.
Projektverantwortlichen namentlich zu benennen. Die
Person muss während der Ausführungszeit vor Ort
anwesend sein und geeignet sein, alle im Rahmen des
Auftrages durchzuführenden Leistungen im Sinne der
Landesbauordnung auszuführen. Der Bauleiter und das
Aufsichtspersonal müssen die deutsche Sprache
beherrschen.
Die Fachbauleitung hat alle nach VOB üblichen Aufgaben
zu erfüllen und die Einhaltung von
Sicherheitsbestimmungen zu garantieren. Der AN ist
verpflichtet, nur fachkundiges Personal einzusetzen.
Den Bauablauf störendes oder ungeeignetes Personal ist
auf Anweisung der Bauleitung sofort gegen geeignetes
Personal auszutauschen. Der AN verpflichtet sich, auf
Anforderung des AG, für Not- und Havariefälle einen
zuständigen Ansprechpartner zu benennen; dessen
Erreichbarkeit auch nach Arbeitsschluss, am Wochenende
und an Feiertagen, gewährleistet
sein muss.

3.2. Schutzmaßnahmen / Genehmigungen
Der AN hat bei seinen Leistungen alle Sicherheits-,
Verkehrssicherungspflichten, sonstige Vorschriften und
Maßnahmen zur Verhinderung eines Schadeneintritts zu
berücksichtigen und zu erfüllen.
Er stellt den AG von Ansprüchen auch Dritter frei, die
in Zusammenhang mit der zu erbringenden Leistung
stehen. Sie obliegt dem AN mit Beginn seiner
vertraglichen Ausführungsfrist bis zur Gesamtabnahme
seiner Leistungen; dazu zählt auch die
Baustellensicherung. Sämtliche für die Durchführung der
Vertragsleistung erforderliche Genehmigungen, mit
Ausnahme der Baugenehmigung, hat sich der AN auf seine
Kosten zu beschaffen, sofern in den Positionen nicht
anders beschrieben.
Vor Beginn der Arbeiten sind angrenzende Bauteile sowie
Grundstücke nachhaltig und ohne Beschädigung vor
Verunreinigung zu schützen. Entsprechend geeignete
Vorkehrungen sind vom AN zu treffen.
Das betrifft auch Maßnahmen gegen Wasserschäden,
Tauwasser, Schnee und Eis; Belastungen sind ohne
besondere Vergütung zu entfernen. Umsichtig vorzugehen
ist bei Sichtbeton, Sichtmauerwerk, Kunststoffen,
Blechen, Holzflächen, Natursteinflächen usw. Durch
Nichtbeachtung entstehende Kosten gehen zu Lasten des
AN. Der AN hat die erforderlichen Maßnahmen zum Schutz
vor Witterungseinflüssen (mit denen üblicherweise zu
rechnen ist) zu treffen. Dazu gehört auch die ggf.
erforderliche Kontrolle der Baustelle, insbesondere der
Schutz der Messeinrichtungen unabhängig von deren
Rechtsträgerschaft. Alle Bauteile sind bis zur Abnahme
vor Beschädigung und Verschmutzung zu schützen.
Verschmutzte Bauteile sind sofort und ohne Aufforderung
sachgerecht zu reinigen. Späne vom Bohren und Fräsen
sowie Reste von Schleifstaub sind sofort von den
bearbeiteten Teilen zu entfernen. Kosten für die
Wiederherstellung und Reinigung von beschädigten und
verschmutzten Konstruktionen der zu erhaltenen
Bausubstanz gehen zu Lasten des AN. Sollten Schäden
auftreten, die keinem Gewerk direkt zurechenbar sind,
so haften alle Gewerke gemäß ihrem Anteil an der
Bausumme gemeinschaftlich. Dies gilt auch für im Objekt
zur Verfügung gestellten Räumen etc. verursachte
Schäden. Sind Erdarbeiten erforderlich, hat sich der AN
zu vergewissern, ob und wo auf der Baustelle und den
angrenzenden Bereichen Kabel und Leitungen sowie
Polygon- und Marksteine vorhanden sind. Der AN hat
diese Einrichtungen zu schützen und haftet für
verursachte Schäden.
Der AN hat für die Dauer der Bauausführung auch alle
Schutzmaßnahmen zu treffen, die im Baubereich zur
Sicherung von baulichen Anlagen und Einrichtungen aller
Art, Bäumen und gärtnerischen Anlagen, sowie zur
Sicherung von Personen erforderlich sind. Die
Schutzvorrichtungen sind so lange bestehen zu lassen,
bis jede Gefährdung von Personen oder Sachen
ausgeschlossen ist. Das gleiche gilt für die
verkehrspolizeilich vorgeschriebenen Maßnahmen zur
Sicherung des Baubereiches (Abdeckungen,
Hinweisschilder, Absperrungen, Sicherheitsposten
u.dgl.). Die Beseitigung und fachgerechte Entsorgung
der Schutz und Verpackungsmaterialien ist Sache des AN.
Beim Umgang mit wassergefährdenden Stoffen (Benzin,
Diesel o.ä.) für den Baustellenbetrieb ist besondere
Sorgfalt anzuwenden. Eine Betankung darf nicht
innerhalb der Baustelle vorgesehen werden. Fahrzeuge
und Baumaschinen, die Kraftstoff- und/oder Ölverluste
aufweisen, sind unverzüglich von der Baustelle zu
entfernen. Falls erforderlich, sind sie gegen
Tropfverluste zu sichern. Gefahrenbereiche auf der
Baustelle sind abzusperren und zu kennzeichnen.
Entstehen dadurch Behinderungen für andere Unternehmer
oder Dritte, sind der Zeitraum der Absperrung sowie
alternative Maßnahmen mit der Bauleitung abzustimmen.

3.3. Baubesprechung
Die Baubesprechung, die zur Koordination der Leistungen
und der am Bau beteiligten Firmen dient, findet in der
Regel wöchentlich statt - nach Bedarf auch öfter. Der
Termin wird in der Bauanlaufberatung von der
Objektüberwachung mitgeteilt. Der AN hat zu den
Baustellenbesprechungen einen bevollmächtigten
Vertreter zu entsenden, der befugt ist, vertraglich
bindende Absprachen zu terminlichen, wirtschaftlichen
und qualitativen Auswirkungen zu treffen.

3.4. Nachunternehmer
Der AN ist nach schriftlicher Bestätigung des AG
berechtigt, Nachunternehmer für Teilleistungen zu
beauftragen.
Die Nachunternehmer sind dem AG mindestens 10 Werktage
vor der geplanten Ausführung unaufgefordert schriftlich
anzuzeigen.
Alle Nachunternehmer müssen fachkundig, leistungsfähig
und zuverlässig sein und ihren gesetzlichen
Verpflichtungen zur Zahlung zu Steuern und
Sozialabgaben nachkommen. Die entsprechenden Nachweise
sind mit der Anzeige beim AG unaufgefordert vorzulegen.
Eine Weitergabe an einen weiteren Nachunternehmer ist
ausgeschlossen.

3.5 Bauablauf/Arbeitszeiten
Auf der Grundlage der beigefügten Ausführungszeiten der
einzelnen Gewerke und seiner technologischen
Überlegungen unterbreitet der AN dazu einen Vorschlag
(Bauablaufplan; dieser wird mit Bauleitung und AG
abgestimmt). Sie ist der Objektüberwachung vorab
anzumelden.

3.6. Bautagesberichte
Der AN hat arbeitstägliche, aussagefähige
Bautagesberichte zu führen und wöchentlich
unaufgefordert an die Objektüberwachung zu übersenden.
Die Tagesberichte müssen Angaben enthalten über das
Kalenderdatum, Anzahl und Art der auf der Baustelle
beschäftigten Arbeitskräfte, Anzahl und Art der
eingesetzten Geräte, den wesentlichen Baufortgang
größerer Teilabschnitte, Wetterverhältnisse, von der
Bauüberwachung erhaltene Unterlagen und Anordnungen
sowie besondere Vorkommnisse.

3.7 Arbeitsunterbrechungen Arbeitsunterbrechungen
sind nur nach vorheriger Abstimmung mit der
Objektüberwachung möglich. Unstimmigkeiten/Differenzen
mit dem AG berechtigen den AN nicht, seine Arbeiten zu
unterbrechen.

4. Angaben zur Ausführung
4.1. Leistungsbeschreibung und Ausführungsunterlagen
Die Ausführung erfolgt auf Grundlage der
Vertragsunterlagen, der zum Ausführungszeitpunkt gemäß
Baufortschritt gültigen Pläne unter Berücksichtigung
der gültigen Normen und Vorschriften, Regeln und Stand
der Bautechnik/Baukunst. Die der Ausschreibung
beiliegenden Zeichnungen und die mit Vertragsabschluss
übergebene Planung des Architekten des AG erheben
keinen Anspruch auf Vollständigkeit und dienen
lediglich dazu, die gewünschte optische Wirkung der vom
AN zu erbringenden Leistungen darzustellen. Bei
Widerspruch zwischen Leistungsbeschreibung und
Ausführungsplanung gilt im Zweifelsfall die
höherwertige Ausführung.
Der Wortlaut des vom AG übergebenen Leistungsverzeichnisses ist verbindlich. Für die angebotenen
Leistungen übernimmt der AN die Verpflichtung der
Vollständigkeit, d. h., Leistungen und Nebenleistungen,
die sich bei den Positionen zwangsläufig ergeben, sind
einzukalkulieren, auch wenn sie im Text des LV nicht
ausdrücklich erwähnt sind. Dies betrifft die Lieferung
sämtlicher Materialien, insbesondere Klein- und
Befestigungsmaterial, zugehörige Stoffe und Bauteile,
Transport auf die Baustelle, Abladen, fachgerechtes
Lagern, horizontaler und vertikaler Transport auf der
Baustelle sowie den Schutz vor Einflüssen der
Witterung, sowie alle tariflichen oder außertariflichen
Vergütungen und alle sonstigen Kosten und Aufwendungen
(z.B. Erschwerniszulagen, Arbeitsschutzmaßnahmen,
Sicherungsmaßnahmen nach UVV, Transportkosten etc.).
Dies gilt ungeachtet des Sitzes des Bieters. Zu den auf
der Baustelle vorzuhaltenden Ausführungsunterlagen
zählt neben evtl. Ausführungsplänen auch eine
Ausfertigung der Leistungsbeschreibung.

4.2. Abmessungen und Messarbeiten
Angaben von Bauteilabmessungen oder Arbeitshöhen,
absoluten Höhen (NN), sowie Achsen, usw. im
Leistungsverzeichnis sind nur ungefähre Angaben. Sofern
keine verbindlichen Maßangaben vorliegen, sind die
genauen Werte vor Ort zu überprüfen. Wenn der AN
entsprechende Bedingungen und/oder Umstände feststellt,
die nicht dem LV oder Plänen entsprechen, ist umgehend
die Bauleitung zu verständigen. Sämtliche erforderliche
Messarbeiten sind vom AN selbst zu leisten. Die
wesentlichen Messpunkte werden vom AN gesetzt und für
die Dauer der Bauzeit durch diesen befestigt und
gesichert sowie nach Abschluss der Arbeiten und
Aufforderung durch die Objektüberwachung durch den AN
beseitigt. Beschädigungen oder Verlust von bauseitigen
Höhenmarken durch Leistungen Dritter werden zu Lasten
des Verursachers ausschließlich durch den AN
korrigiert. Abweichend von der DIN 18202 "Toleranzen im
Hochbau" gelten auf der Grundlage der DIN 18201,
Abschn. 4.2, erhöhte Anforderungen als vereinbart.
Grenzmaße, Winkel- und Ebenheitstoleranzen müssen eine
nach der Verkehrssitte als ordnungsgemäß zu
bezeichnende Leistung gewährleisten. Vorleistungen
anderer Gewerke sind auf dieser Grundlage zu prüfen.

4.3. Bedenkenanmeldung
Hat der AN Bedenken gegen die in der Ausführungsplanung
festgelegte Ausführung eines Bauteils, einer
Bauteilgruppe, oder die Vorarbeiten Dritter hat er
unverzüglich seine Bedenken schriftlich an die
Objektüberwachung zu übermitteln und auf die Folgen
aufmerksam zu machen.
Das gilt insbesondere für die in der
Leistungsbeschreibung und in den Plänen vorgesehenen
Konstruktionen, Arbeitsweisen, Systeme, Stoffe und
Fabrikate.

4.4. Alternativ- / Bedarfs- / Eventualpositionen
Alternativ- / Bedarfs- oder Eventualpositionen dürfen
grundsätzlich nur mit (schriftlicher) Zustimmung oder
Genehmigung des AG bzw. dessen Objektüberwachung
ausgeführt werden. Sämtliche Arbeiten/Leistungen sind
vollständig und funktionstüchtig (schlüsselfertig)
auszuführen. Die gesetzlichen Regeln der
Geschäftsführung ohne Auftrag werden davon nicht
berührt.

4.5. Anforderungen an Bauteile
Material, Leistungen/ Bauteile müssen sämtliche
Anforderungen erfüllen, welche die Herstellungsweise,
die weiteren Arbeiten am Bauteil, die Belastung, die
Nutzung der Bauteile, die geforderten Maßgenauigkeiten,
die Angaben aus dem Leistungsverzeichnis etc., auch
während der Bauzeit stellen. Die endgültige
Materialwahl, Ausführungsart oder Oberflächenausführung
hat nach der zum Ausführungszeitpunkt gültigen Planung
bzw. Bemusterung durch den AG zu erfolgen.
Soweit in der Leistungsbeschreibung auf Technische
Spezifikationen, z.B. nationale Normen, mit denen
Europäische Normen umgesetzt werden, europäische
technische Zulassungen, gemeinsame technische
Spezifikationen, internationale Normen, Bezug genommen
wird, werden auch ohne den ausdrücklichen Zusatz: 'oder
gleichwertig', immer gleichwertige Technische
Spezifikationen in Bezug genommen". Schlägt der AN
abweichende Produkte zur Ausführung vor, müssen diese
mindestens gleichwertig sein. Die Gleichwertigkeit muss
der AN durch Vorlage aussagekräftiger
Produktbeschreibungen, Prüfzeugnisse und
gegenüberstellende Bemusterung nachweisen. Die
Gleichwertigkeit ist dann gegeben, wenn die Produkte/
Materialien sowohl in technisch-physikalischer
Hinsicht, als auch im Erscheinungsbild dem vorgegebenem
Fabrikat/ Material mindestens entsprechen. Über die
Gleichwertigkeit entscheidet letztlich der AG. Von
allen einzubauenden Materialien sind vor Baubeginn dem
Bauherrn Muster kostenfrei vorzulegen. Wenn nicht
anders beschrieben, werden Farben, Dekore etc. aus der
Standardfarbkarte des jeweiligen Herstellers
vorgesehen. Sondervorschläge und
Ausführungsalternativen können unter Beibehaltung des
Ausstattungsstandards angeboten werden. Es sind
ausschließlich Bauprodukte und Bauarten entsprechend
BbgBO anzubieten und zu verarbeiten. Entsprechende
Zulassungen, Zertifikate usw. nach BbgBO sind nach
Aufforderung vorzulegen. Es sind nur Erzeugnisse von
hoher Qualität zu verwenden. Es dürfen nur
unbeschädigte und einwandfreie Materialien eingebaut
werden. Alle Materialien sind zur Verarbeitung trocken
zu lagern, Baumaterialien (insbesondere Dämmplatten),
die in Feuchtigkeit gelegen haben, dürfen nicht mehr
verarbeitet werden.

4.6. Prüfzeugnisse / Verarbeitungsrichtlinien
Hersteller
Zu Baubeginn sind dem AG/ der Bauleitung alle
Prüfzeugnisse und Gutachten amtlich anerkannter
inländischer Materialprüfungsanstalten oder
vergleichbarer Einrichtungen vorzulegen, die für den
Nachweis der Einhaltung der gestellten Forderungen
erforderlich sind, ebenso die Verarbeitungsrichtlinien
der Hersteller. Für Stoffe und Bauteile, für die eine
bauaufsichtliche Zulassung erforderlich ist, ist eine
Kopie dieser zum Zeitpunkt des Einbaus gültigen
Zulassung dem Auftraggeber 10 Tage vor Einbau
auszuhändigen. Der AN hat dem AG (auf Anforderung)
Lieferanten und Hersteller der verwendeten Baustoffe
bekanntzugeben, sowie einen Nachweis über deren
Umweltverträglichkeit und Eignung vorzulegen. Außerdem
sind von allen Baustoffen und Betriebsstoffen die EG-
Sicherheitsdatenblätter und Betriebsanweisungen gemäß
GefStV vorzulegen. Der AN hat den Nachweis über die
Gütesicherung der zu liefernden Stoffe entsprechend den
DIN-Normen zu erbringen. Diese Forderung gilt als
erfüllt, wenn die Stoffe das Gütezeichen einer
anerkannten Güteschutzgemeinschaft tragen. Es sind
ausschließlich FCKW-freie Baustoffe zugelassen. Die
Verwendung von Baustoffen, die gesundheitsschädigende
Stoffe enthalten, ist unzulässig. Die entsprechenden
Nachweise sind der Objektüberwachung vor Beginn der
Arbeiten unaufgefordert vorzulegen. Die
Objektüberwachung des AG behält sich vor, von allen zur
Anwendung kommenden Stoffen Proben zu entnehmen und auf
Qualität und Eignung untersuchen zu lassen. Stoffe und
Bauteile, für die Verarbeitungsvorschriften des
Herstellerwerkes bestehen, sind nach diesen
Vorschriften einzubauen.

4.7. Leistungsänderungen / Mehrkosten
Werden im Leistungsverzeichnis nicht aufgeführte
Leistungen verlangt, ist durch den AN unverzüglich, vor
Ausführung der Leistungen ein Nachtragsangebot
einzureichen. Für alle Nachtragsangebote gilt als
vereinbart, dass das Preisgefüge des Hauptauftrags zur
Anwendung kommt. Werden Leistungen vom AN ohne
schriftliche Bestätigung des AG oder der
Objektüberwachung erbracht, kann der AG unter
Zugrundelegung entsprechender Positionen des
Hauptauftrags die Vergütung einseitig festsetzen oder
die Leistungen ablehnen.
Jegliche vom AN gewünschten Abweichungen, insbesondere
die, die zu Mehrkosten und/oder Terminverlängerungen
führen, müssen zuvor vom AN schriftlich niedergelegt
werden.
Ohne gesonderte, zustimmende schriftliche Erklärung des
AG hat der AN keinen Anspruch auf eine Veränderung der
Vergütung bzw. der Baufristen.

4.8. Abrechnung der Leistungen
Die Abrechnung erfolgt, soweit nicht anders vereinbart,
nach örtlichem Aufmaß und ist logisch nach den
Positionen des Leistungsverzeichnisses geordnet
aufzustellen. Mengen und Ansätze, die nicht durch den
AN nachgewiesen werden können, sind nicht
vergütungsfähig.

4.9. Zwischenbauzustände
Der AN hat sämtliche statisch relevanten Leistungen,
z.B. zur Aussteifung im Bauzustand, zum Erreichen /
Sichern der Zwischenbauzustände, für die
aufgabengerechte Baureihen-folge etc. selbst zu
erbringen. Dazu zählen auch die statischen Berechnungen
für Zwischenbauzustände oder für Hilfsmittel.

4.10. Schuttentsorgung/ Baureinigung
Abfälle sind nach den gesetzlichen Regelungen des
Kreislaufwirtschaftsgesetzes, den danach erlassenen
Verordnungen sowie der Satzung über die
Abfallentsorgung des Landkreis Spree-Neiße/Wokrejs
Sprjewja-Nysa zu entsorgen. Die Entsorgung der Abfälle
umfasst die Verwertung und Beseitigung. Die
Getrennthaltungs- und Verwertungspflicht für bestimmte
Bau- und Abbruchabfälle gemäß § 8 sowie der
Vorbehandlungs- und Aufbereitungspflicht und deren
Dokumentationspflichten gemäß § 9 der Gewerbeabfallverordnung (GewAbfV) vom 18.04.2017 sind zu beachten
und einzuhalten.

Die Entsorgung der Altholzabfälle (Bau- / Abbruchholz)
von einem Rückbau hat nach den Vorgaben der
Altholzverordnung vom 15.02.2002 zu erfolgen, sofern
diese nicht für künftige Bauvorhaben weiterverwendet
werden. Die Zuordnung der Altholzabfälle erfolgt gemäß
§ 5 (1) i. V. m. Anhang III der Altholzverordnung. Eine
Abgabe der Alt holzabfälle an private Dritte sowie der
Einsatz von Altholz (Bau- und Abbruchholz) als
Brennstoff im privaten Bereich (Kleinfeuerungsanlagen)
sind nicht zulässig. Kleinfeuerungsanlagen fallen u.a.
unter die 1. Verordnung zur Durchführung des Bundes-
Immissions-schutzgesetzes (1. BImSchV), worin die
zulässigen Brennstoffe festgeschrieben sind. Dazu
gehören lediglich die in § 3 Abs. 1 Nr. 1-5a der
Verordnung genannten Materialien.

Asbesthaltige Abfälle sind ordnungsgemäß und schadlos
zu beseitigen. Sie sind gesondert zu erfassen und
getrennt zu halten, um so zu verhindern, dass durch
Vermischung mit anderen Materialien die Menge an
asbesthaltigen Abfällen vergrößert wird oder
Asbestgehalte unerkannt bleiben. Gem. § 16 Abs. 2 in
Verbindung mit Anhang II Nr. 1 der
Gefahrstoffverordnung ist die weitere Verwendung von
bei Arbeiten anfallenden asbesthaltigen Gegenständen
und Materialien zu anderen Zwecken als der
Abfallbeseitigung verboten.

Für die Entsorgung von teerhaltigen Abfällen
(Dachpappen, Sperrschichten, teerhaltigen Anstrichen u.
ä.) sind vorab Untersuchungen zur Ermittlung des PAK
Gehaltes durchzuführen. Hier sind insbesondere die
Benzo(a)pyren-Gehalte zu ermitteln, um die Einstufung
Abfälle, ggf. als Gefahrstoff vornehmen zu können.
Zusätzlich sind die weiterführenden Hinweise der
Sonderabfallgesellschaft Brandenburg/Berlin (SBB mbH
(Stand 19.03.2020) bezüglich der Asbestuntersuchung und
Einstufung zu beachten.

Nicht wiederverwendbares Material ist als Abfall zu
behandeln.
Der AN hat während der gesamten Ausführungszeit für die
Beseitigung und Abfuhr seine anfallenden Bauschuttes
und anderer Abfälle zu sorgen und aufzukommen.
Zwischenlagern und Vorsortieren von Abfallmaterial auf
der Baustelle ist nicht vorgesehen. Der vom AN genutzte
Arbeitsbereich ist täglich grob und regelmäßig,
mindestens am letzten Arbeitstag der Woche, fein zu
reinigen. Für das Auffangen und Abtransportieren sind
ständig geeignete Container vorzuhalten. Schutt-/Abfall
-
Container sind täglich zum Feierabend abzufahren bzw.
abzudecken. Am letzten Werktag der Woche sind volle
Container generell abzufahren. Die freie Lagerung von
Schutt im Gebäude und im Außenbereich ist nicht
gestattet. Die gültigen Ver- und Anordnungen,
Abfallgesetze und Hinweise der Umweltbehörden zur
Trennung von Schutt-, Abfall- und Reststoffen sind
einzuhalten. Die ordnungsgemäße Entsorgung ist
nachzuweisen. Werden durch Fahrzeuge des AN oder seiner
Subunternehmer öffentliche Straßen, Wege und Plätze
infolge der Bauarbeiten verschmutzt, sind sie
unverzüglich im Rahmen der Verkehrssicherung zu
reinigen. Diese Arbeit gehört zu den Nebenleistungen,
die nicht besonders vergütet werden. Diese Leistungen
sind in die Einheitspreise einzukalkulieren. Bei
Nichtbeachtung behält sich der AG die Ausführung einer
Ersatzvornahme vor.

4.11. Abnahmen
Die förmliche Abnahme ist vom AN mit der Frist von zwei
Wochen zum Abnahmetermin schriftlich zu beantragen.
Prüfatteste, Abnahmebescheinigungen usw. von
staatlichen und hierfür bestimmten Stellen für
diejenigen Anlagen, die einer solchen Abnahme bedürfen,
sind bis zur Abnahme der Vertragsleistungen vorzulegen.
Die Abnahme mit dem AG / Übergabe an den AG wird
grundsätzlich nur einmal durchgeführt. Ist auf Grund
der Anzahl der Mängel eine Abnahme nicht möglich, gehen
sämtliche dadurch erforderlichen zusätzlichen
Abnahmebegehungen einschließlich der anfallenden
Ingenieurkosten auf
AG-Seite zu Lasten des AN. Eine Abnahme durch Übergabe
der erbrachten Leistung an ein Folgegewerk ist
ausgeschlossen. Nach der Fertigstellung der Leistungen
muss der AN die Baustelle spätestens zwei Wochen nach
Aufforderung räumen.

4.12. Nachweise
Der AN ist verpflichtet, brandschutztechnische
Nachweise / Zulassungen sowie Produktdatenblätter der
zu verwendenden Bauprodukte der Objektüberwachung vor
Ausführung der betreffenden Leistungen vorzulegen.
Erforderliche Eignungs- und Gütenachweise z. B.
Allgemeine bauaufsichtliche Prüfzeugnisse, Zulassungen
o.dgl. sind unaufgefordert vor Ausführung der Arbeiten
zu übergeben; sie müssen zum Zeitpunkt der Ausführung
gültig sein.

4.13. Beschädigungen und Verunreinigungen
Der AN hat Beschädigungen und Verunreinigungen an
Bauteilen anderer Gewerke unverzüglich schriftlich der
Objektüberwachung zu melden. Gleiches gilt für
Beschädigungen und Verunreinigungen an den eigenen
Leistungen des AN, verursacht durch andere Gewerke. Die
Baustelle ist sauber zu halten, Verunreinigungen
Materialreste, Verpackungen etc. sind unverzüglich,
spätestens zum Tagesarbeitsende zu beseitigen und zu
entsorgen. In das Abwassersystem dürfen keine mit
Schadstoffen kontaminierte Abwässer eingeleitet werden.
Kontaminierte Abwässer sind durch den AN fachgerecht zu
entsorgen.

4.14. Brandschutz
Bei gefährlichen Arbeiten des AN im Hinblick auf Feuer,
Hitze, Rauch und Funkenflug wird der AN eine Brandwache
und Berücksichtigung der allgemeinen und gegebenenfalls
anzuwendenden besonderen Brandschutzbestimmungen
stellen und ausrüsten. Die Kosten dafür sind
einzukalkulieren.

4.15. Lärm- und Staubimmission
Mit Rücksicht auf die Anwohner benachbarter Gebäude und
Schüler/schülerinnen sowie unter Beachtung der Gemeinde
-
Satzungen dürfen Abbruch-, Stemm- und Strahlarbeiten
nicht vor 7.00 Uhr und nicht nach 19.00 Uhr ausgeführt
werden. Lärmintensive Arbeiten sind während der Zeit
von 13:00-15:00 Uhr nach Möglichkeit zu unterlassen.
Die Lärm- und Staubentwicklung ist auf ein Mindestmaß
zu reduzieren.
Für alle Arbeiten sind grundsätzlich geeignete
Maßnahmen zum Schutz der An-/Bewohner und fremden
Eigentums vorzusehen.
Bei der Ausführung der Arbeiten sind - soweit
erforderlich - notwendige Maßnahmen zur
Schallabschottung zu ergreifen, damit die
Immissionswerte der Allgemeine Verwaltungsvorschrift
zum Schutz gegen Baulärm (AVV Baulärm), Punkt 3.1.1 f)
tagsüber 45 dB(A) nicht überschritten werden. Auf eine
geräusch- und erschütterungsarme Ausführung ist zu
achten. Staubintensive Bereiche der Baustelle sind von
in Betrieb befindlichen Gebäudeteilen, sowie von
benachbarten Grundstücken durch wirksame Mittel
abzutrennen. Es ist auf eine staubarme Ausführung der
Arbeiten zu achten. Dies betrifft hauptsächlich
Demontagearbeiten sowie das Anmischen von Baustoffen
(Mörtel, Gips etc.). Gegebenenfalls sind geeignete
Absaugeinrichtungen mit Sauggutbehälter einzusetzen.
Die Reinigung von Arbeitsbereichen im Gebäude hat in
jedem Fall durch Absaugen, in keinem Fall durch Fegen
zu erfolgen. Das Umladen von Schuttcontainern auf dem
Baustellengelände ist aus Emissionsschutzgründen nicht
zulässig.
Nicht vermeidbare immissionsintensive Arbeiten sind
zeitlich und örtlich mit der Objektüberwachung
mindestens 4 Werktage vor Ausführung der Arbeiten
abzustimmen. Zusätzlich können durch den AG die
Betriebszeiten abweichend von den allgemeinen
Arbeitszeiten eingeschränkt werden.

5. Gesundheits- und Arbeitsschutz
5.1. Gesundheitsschutz
Auf die Einhaltung der Unfallverhütungsvorschriften
(UVV) ist strengstens zu achten. Es dürfen nur
gesundheitlich unbedenkliche Baustoffe verwendet
werden. Maßgebend für die Begrenzung der
Schadstoffkonzentrationen in Innenräumen sind die MAK-
Werte des Bundesgesundheitsministeriums.
Überschreitungen dieser Werte sind unzulässig. Die
Einhaltung der Grenzwerte hat der AN auf Verlangen des
AG durch Messungen eines unabhängigen Instituts
nachzuweisen (zu messen sind z.B. Konzentrationen von
Formaldehyd, Holzschutzmitteln, organischen
Lösungsmitteln, Restmonomere, Radon, Asbest). Beim
Einsatz von Mineralfaserdämmstoffen ist zu beachten,
dass nur Dämmstoffe mit Ki 40-Fasern eingesetzt werden,
die vom Ausschuss für Gefahrstoffe (AGS) frei von
Krebsverdacht eingestuft werden. Entsprechende
Materialnachweise müssen geführt werden.
Mineralfaserdämmstoffe dürfen nicht im Verbund mit der
Raumluft eingesetzt werden.

5.2. Bauunfälle
Bauunfälle, bei denen Personen- oder Sachschaden
entstanden ist, sind dem AG unverzüglich mitzuteilen.
Mündliche oder fernmündliche Mitteilungen sind
innerhalb von zwei Werktagen schriftlich zu
wiederholen.

5.3. Baustellenverbot bei Alkoholgenuss / mangelhafter
Schutzkleidung
Zur Aufrechterhaltung der Ordnung auf der Baustelle hat
die Objektüberwachung des AG das Recht, Personen von
der Baustelle zu verweisen, welche gegen die
Allgemeinen Vorschriften VGB 1, § 38 (1) Abschnitt
"Genuss von Alkohol" verstoßen. (Verlassen der
Baustelle sofort. Dauerndes Baustellenverbot bei 3-
fachem Verstoß.) Personen, die die erforderliche
Schutzbekleidung nicht vollständig anlegen, gemäß
Durchführungsbestimmungen zu VGB (1) können zum
sofortigen Verlassen der Baustelle für den restlichen
Arbeitstag angewiesen werden.
Bei Weigerung der betreffenden Personen der Anweisung
zu folgen oder bei dreimaligem Antreffen mit
mangelhafter Schutzbekleidung erfolgt ein dauerhaftes
Baustellenverbot: bei dreimaligem Tagesverweis
Baustellenverweis.

Hinweis zur Vorhaltung: Für die Mengenermittlung der
Positionen "Vorhaltung über die Grundstandzeit" hinaus
wurde die Gesamtmenge der Position mit der vorgesehenen
zusätzlichen Vorhaltedauer (Wochen) multipliziert.
Anzugeben ist daher jeweils der EP für die Vorhaltung
von 1 [Einheit] pro Woche!

Zur Beachtung !
Im gesamten Gebäude ist die Verwendung von offenen
Flammen jeglicher Art, Schweiß- und Lötarbeiten,
Trennschleifarbeiten etc. nur unter vorheriger
Beantragung einer gesonderten Schweißerlaubnis/
Erlaubnis für Trennschleifen möglich.

**01.02.0003 Hinweise zur Baustelleneinrichtung**
Hinweise zur Baustelleneinrichtung:

Die Entnahme von Strom und Wasser sowie die Entsorgung
von Abwässern u.a. ist in den Schulgebäuden sowie auf
dem Gelände bzw. in Gully's grundsätzlich nicht
gestattet!

Alle weiteren für den AN zur Baustelleneinrichtung
notwendigen Leistungen werden nicht gesondert vergütet
und sind in die Einheitspreise einzukalkulieren, sofern
in den einzelnen Positionen nicht anders beschrieben.

In dem Objekt werden nur eingeschränkte
Lagermöglichkeiten durch den AG zur Verfügung gestellt.
Lagerplätze, Containerplätze und Räume dürfen nur nach
Maßgabe des AG oder dessen Bevollmächtigten benutzt und
abgegrenzt werden. Der Bedarf an Außenflächen für die
Baustellen einrichtung des AN ist mit Angebotsabgabe zu
benennen.

Vor Ausführungsbeginn hat der AN mit dem AG
festzulegen, wo das erforderliche Gerät, Schutt,
Container und dergleichen auf der Baustelle gelagert
werden kann, um gegenseitige Störungen der am Bau
beteiligten Handwerker während der Bauausführung zu
vermeiden.
Materiallieferungen können nur auf den angewiesenen
Plätzen, ggf. beschränkt auf den Tagesbedarf, gelagert
werden. Für die Abgrenzung und Bewachung des
übergebenen Lagerplatzes, Räume o.ä. hat der AN selbst
zu sorgen. Werden öffentliche Flächen in Anspruch
genommen, hat der AN die entsprechende Abstimmung mit
den Behörden vorzunehmen (z.B. Sondernutzungserlaubnis
nach StVO) und die erhöhten Gebühren zu tragen, sofern
in den Pos. nicht anders beschrieben.
Überqerungen von Grünflächen, Gehwegen und dgl. mit
schwerem Gerät sind ohne Absprache mit der
Bauleitung/AG und ohne deren Zustimmung nicht
gestattet.

Verschmutzte Bereiche der Baustelle und der
angrenzenden rundstücke sind ohne Zusatzkosten für den
AG täglich grob zu reinigen und regelmäßig, mindestens
am letzten Arbeitstag der Woche, fein zu reinigen.
Eventuell anfallenden Bauschutt/Abfall beseitigt der AN
zu seinen Lasten. Die vom AN im Gebäude genutzten
Flächen sind täglich besenrein zu säubern - siehe auch
Allgemeine Vormerkungen.

Nach Abschluss der Arbeiten sind die Flächen der
Baustelleneinrichtung/Lagerplätze sowie ggf. zur
Verfügung gestellte Aufenthaltsräume etc. wieder
herzurichten.

Schutt- und Schrott-Container sind täglich zum
Feierabend abzufahren bzw. abzudecken. Am letzten
Werktag der Woche sind volle Schutt- und Schrott-
Container generell abzufahren.

Die Baustelleneinrichtung des AG beinhaltet folgende,
durch den AN nutzbare Leistungen, dabei sind
nachfolgende Hinweise zu beachten:

- Bauzaun als Abgrenzung des Grundstückes (Baustelle);
- Anschlüsse für Baustrom und Bauwasser
 im Baustellenbereich erfolgt durch den AG;
 die Verteilung der Medien vom zentralen Anschluss bis
 zum Arbeitsplatz ist Leistungsumfang des AN
 Es ist zu beachten, dass der Kontrolltaster
 der Fehlerstrom-Schutzeinrichtungen im
 Baustromverteiler arbeitstäglich zu betätigen ist und
 durch die Nutzer der Anlagen zu erfolgen hat,
 der Nachweis darüber ist im Bautagebuch festzuhalten.
- WC-Kabine mit Waschbecken für alle am Bau
 beteiligten Firmen,
- eingeschränkte, nicht gekennzeichnete Lagerflächen
 und Stellplätze für Materialcontainer auf
 dem Grundstück (werden bei Bauanlaufberatung
 ausgewiesen, die Markierung bzw. Absperrung ist
 Sache des AN);
- Die Prüfung der Lager- u. Aufstellflächen, sowie
 der Zufahrt auf eigene Eignung (höhere Belastung
 durch eigene Fahrzeuge) und daraus
 resultierende erforderliche Ergänzungen
 (z.B. Verlegen von zusätzlich erforderlichen
 Lastverteilungen etc.) ist Leistungsumfang des AN;
- Seitens des AG werden dem AN keine Personen- und/
 oder Lastenaufzüge zur Verfügung gestellt.

Hinweise
- Die bereitgestellten BE-Flächen dürfen durch
 die vor Ort tätigen AN nicht als Parkflächen für
 private PKW genutzt werden.

Hinweis zur Vorhaltung:
Für die Mengenermittlung der Position "Vorhaltung über
Grundstandzeit" hinaus wurde die Gesamtmenge der
Position mit der vorgesehenen zusätzlichen
Vorhaltedauer (Wochen) multipliziert. Anzugeben ist
daher jeweils der EP für die Vorhaltung von 1 [Einheit]
pro Woche!

### Gewerk 02 Titel 1 - Baustelleneinrichtung

#### Titel 02.01 Die Abschnitte 01.02 der ATV umfassen de

**02.01.0001 Baustelleneinrichtung Vorbereitung**
Einrichten, Vorhalten über die gesamte Bauzeit (ca. 20
Wochen) sowie Abräumen aller zur Durchführung der
Vertragsleistungen des Auftragnehmers erforderlichen
Baustelleneinrichtung,
einschl. Gebühren.
Die ungehinderte Durchfahrt ist jederzeit ohne
Einschränkungen sicherzustellen. Bei Verlängerung der
Bauzeit (ca. 3 Wochen) erfolgt keine zusätzliche
Vergütung!
In den Pauschalpreis einzurechnen sind folgende
Leistungen:
- Freimachen des Geländes;
- Sicherungs- und Absperrmaßnahmen insbesondere
 der Verkehrswege, auf dem Grundstück, im Gebäude,
 auf Zufahrten, Bürgersteigen, einschl. Säuberung usw.;
- Verkehrssicherung mit evtl. erforderlicher
Beleuchtung;
- Herstellen, Vorhalten und wieder Abbauen sämtlicher
 Sicherheitseinrichtungen, wie Geländer, Absperrungen,
 Brüstungssicherungen, Verkehrssicherungsmaßnahmen
 usw. bei allen Gefahrenstellen, einschl. notwendiger
 Beschilderungen;
- maßgeblich sind ebenso die Forderungen des Amtes
 für öffentliche Ordnung, der Bauberufsgenossenschaft
 und sonst mitwirkender Behörden, Amtsstellen und
 Körperschaften;
- Bauzaunkontrollen auf Standsicherheit 1 x 14-tägig;
- Begradigung der Aufstellfläche der BE nach Beendigung
 der Bauarbeiten, Unrat aufsammeln und entsorgen;
- Notwendige Arbeitsgerüste und Arbeitsbühnen
 bis 2,0 m über Rohfußboden sind in dieser Pos.
 mit einzukalkulieren.
- Verkehrs- und Arbeitsplatzbeleuchtung für eigene
 Zwecke;
- Straßenreinigung im Baustellenbereich, soweit diese
 die eigene Leistung bei den jeweiligen Arbeiten
 betreffen und nach Rückbau der Baustelleneinrichtung;
- das zeitlich versetzte Räumen der vorgehaltenen
 Baustelleneinrichtung ist einzukalkulieren;
- Pflasterprotokoll Gehwegüberfahrten
- Sichtung Leitungskataster
- Sichtprüfung Lage von Kabeln und Leistungen

Leistungen, die der Auftraggeber über die oben
definierten Bereiche hinaus fordert, sind in den
nachfolgenden Positionen beschrieben und werden
gesondert vergütet.
Menge: 1,000 psch

**02.01.0002 Vorhaltung/Verlängerung BE der Pos. 02.01.0001**
über die Grundeinsatzzeit hinaus:
Gebrauchsüberlassung:  weitere 1 Woche.
Abrechnung nach psch x Wochen.
Menge: 1,000 psch

**02.01.0003 Einholung von Genehmigungen**
Einholung der erforderlichen öffentlich-rechtlichen
Genehmigungen und Erlaubnisse, z.B. nach dem
Gewerberecht, Straßenverkehrsrecht etc., für das
Überfahren von öffentlich genutzten Gehwegen,
Grünflächen usw. im Bereich der Baustellen-Zufahrt und
für die Dauer der sich daraus ergebenden Stand-
/Sperrzeiten im öffentlich genutzten Bereich auf dem
Grundstück (15 Wo=gesamte Bauzeit) einschl.
Koordinierung und Abstimmung sowie Vorbereitung und
Erstellung der erforderlichen Unterlagen.
(Die entsprechenden Gebühren werden auf Nachweis durch
den AG separat vergütet.)

Leistung einschl.:
- Abstimmung bzgl. Aufstellung  Verkehrszeichen
 aller Art aufstellen;

Ort: Inanspruchnahme der öffentlich
  genutzten Anliegerstraße,
  Parkflächen und Überfahrung
  der Gehwegflächen
  im Bereich der Baustellen-Zufahrt
  (alles Gemeinde Burg (Spreewald)
  - Grundstück, s.h. Lageplan!)
Menge: 1,000 psch

**02.01.0004 Bauzaun, Stahlrahmen (mobil), h=2,00 m**
Bauzaun für partielle Abgrenzung innerhalb des
Baugeländes
aus mobilen Stahlrahmenelementen mit
Rundstahlfüllstäben,
Stützfüßen aus Beton, inkl. sämtlicher Verbindungen,
Kupplungen etc. sowie Kette zum Verschluss eines zu
öffnenden Bauzaunfeldes (Vorhängeschloss mit
Bauschließkreis), aufstellen und nach Abschluss aller
Bauarbeiten abbauen.

Zaunhöhe:  2,00 m,

Aufstellung in Abstimmung mit der Bauleitung auf dem
Grundstück,

Grund-Vorhaltedauer: 4 Wochen,

inkl. Aufwendungen im Bereich von Geländeunebenheiten;
inkl. Schilder zur Kennzeichnung der Baustelle, die
Montage dieser Schilder an den Einzelbauteilen der BE
(Zaun, Container usw.) ist mit den Einzelpreisen der
Positionen abgegolten.
Der Aufbau erfolgt zeitversetzt, nach Bauabschnitten
(2x BA) in Abstimmung mit der Bauleitung.

Leistung einschl.:
- liefern und montieren Auflast für Herstellung
Sturmsicherheit
 ist mit einzukalkulieren;

Ausführung: nach Angabe der Bauleitung
  Hof- und Straßenseite sowie
  Einzäunung Lager und
  Aufenthalt Container

Abrechnung zum Nachweis.
Menge: 12,000 m

**02.01.0005 Bauzaun, vorhalten**
über die Grundeinsatzzeit hinaus:
Gebrauchsüberlassung:  weitere 10 Wochen.
Abrechnung nach m x Wochen.
Menge: 120,000 mWo

**02.01.0006 Bauzauntor, b=4,00 m;**
für vorbeschriebenen Bauzaun, zweiflügelig,
abschließbar,
- mit Kette und Vorhängeschloss
- mit 5x Stck. Schlüsseln;
Durchfahrtsbreite: 4,00 m
Grund-Vorhaltedauer :  4 Wochen

Ort: Zufahrt Lagerplatz

in Abstimmung mit der Bauleitung
Menge: 1,000 St

**02.01.0007 Bauzauntor/-Tor vorhalten**
über die Grundeinsatzzeit hinaus:
Gebrauchsüberlassung: weitere 10 Wochen
Abrechnung nach St x Wochen.
Menge: 10,000 mWo

**02.01.0008 Pfosten inkl. Verkehrszeichen aller Art aufstellen**
Pfosten mit jeweils 3 Stück Verkehrszeichen bestückt,
z. B. "Parkverbot im Baustellenzufahrtsbereich",
vorhalten, betreiben für die Dauer der vertraglichen
Leistung sowie wieder beseitigen.
Lage gemäß Vorgaben des AG oder nach Absprache mit den
dafür zuständigen Ämteren/Behöreden;.
Grundvorhaltedauer: 4 Wochen.
Abrechnung=Anzahl Pfosten mit jeweils 3
Verkehrszeichen.

Leistung einschl.:
-  Abstimmung/Absprache mit den dafür zuständigen
 Ämtern,  ist mit einzukalkulieren;
- Abstimmung mit den Trägern der öffentlichen
Interessen;
- Sicherstellung der Funktionstüchtigkeit
 der Verkehrssicherung auch bei Nacht;
- sämtliche Schilder verkehrssicher fixiert;
- gem. Vorschriften der Straßenverkehrsordnung
 kennzeichnen und sichern;
- Vorhaltung Tag und Nacht
Menge: 4,000 St

**02.01.0009 Pfosten mit Verkehrszeichen vorhalten**
über die Grundeinsatzzeit hinaus:
Gebrauchsüberlassung: weitere 10 Wochen
Abrechnung nach St x Wochen.
Menge: 40,000 StWo

**02.01.0010 Zulage zu vorbeschriebenen Pfosten**
für das einmalige Umsetzen von Pfosten während der
Bauzeit.

Abrechnung zum Nachweis.
Menge: 2,000 St

**02.01.0011 Sichtschutz, einseitig aus PE-Folie am Maschendraht/Bauzaun befestigt**
*** Bedarfsposition ohne GB
liefern, anbringen, vorhalten über die gesamte Bauzeit
(15 Wochen) und nach Fertigstellung Bauvorhaben, wieder
entfernen.
Ort: Bauzaun

Leistung einschl.:
- Herstellung sturmsicher Befestigung
- Herstellung Blickdicht
- Herstellung sturmsicher;

Abrechnung zum Nachweis.
Menge: 1,000 m2

**02.01.0012 Schuttcontainer, Bauschutt**
Schuttcontainer, für anfallenden Bauschutt von am Bau
beteiligten Unternehmen, bereitstellen; einschl.
Abtransport und beseitigen des Containerinhaltes.

Achtung:
In diesen Schuttcontainer dürfen nur
grundwasserunschädliche Bestandteile etc. gegeben
werden.

Fassungsvermögen: 9 m3
Vorhaltedauer:  2 Wochen
Gilt nur bei Zusatzleistungen im Auftrag des AG, bei
denen Bauschutt abzufahren ist.

Abrechnung zum Nachweis.
Menge: 1,000 St

**02.01.0013 Herstellung einer provisorische Dachentwässerung am Gerüst entlang**
Liefern, herstellen und vorhalten einer provisorischen
Dachentwässerung in Form von flexiblen Kunststoffrohren
in ausreichender Länge an jeder Regenablauföffnung.
Größe: DN 100
Traufhöhe: ca. 7,70 m
Befestigung: am Gerüst
Einbauort: Hof- und Straßenseite
Vorhaltung: 32 Wochen

Leistung einschl.:
- Trennen der alten Regenentwässerung Zinkrohr, DN 100
 und Anschluss eines flexiblen PVC-Rohres
- an den verbleibenden Rohrstutzen der
Regenentwässerung,
 mit zugsicherer Manschette befestigen;
- an den verbleibenden Standrohren der
Regenentwässerung,
 mit zugsicherer Manschette befestigen;
- teilweise bis OK Gelände, 2 m vom Gebäude entfernt
 verlegen;
- PVC-Rohr sturmsicher, geschossweise, am Außenbereich
 des Fassadengerüstes sichern;
- PVC-Rohr nach Montage der neuen Regenentwässerung
 (Arbeiten erfolgen zeitversetzt) wieder demontieren;
 Material wird Eigentum des AN.
- Lieferung und Montage sämtlich erforderlicher
 Verbindungs- bzw. Adapterstücke sind einzukalkulieren;
- monatliche Wartung der Anlage;

Leistung fix und fertig liefern und herstellen.

Abrechnung zum Nachweis.
Menge: 6,000 St

**02.01.0014 Provisorische Überfahrt für schwere Fahrzeuge**
*** Bedarfsposition ohne GB
Überfahrten für schwere Fahrzeuge ggf. mehrfach
herstellen, vorhalten, unterhalten und entfernen. Inkl.
Übernahme von anfallenden Material in Eigentum des AN
und Entfernung von der Baustelle. Überfahrt nach Wahl
des AN, jedoch so auszubilden, dass überfahrende
Fahrzeuge den Bordstein (Gehweg) nicht beschädigen
können.
Die Wiederherstellung des ursprünglichen Zustands
gehört zum Leistungsumfang und wird nicht gesondert
vergütet.

Einbauort:  Überfahrung "Bordsteine"
  Zufahrt zur bereitgestellten
  Lagerfläche
Länge: 4,00 m
Breite: 2,00 m
Vorhaltung: 10 Wochen

Leistung einschl.:
- mehrmaliges herstellen und entfernen, auch tagesweise
 ist einzukalkulieren;
- Lieferung, Herstellung, Vorhaltung, Unterhaltung und
 Entfernung, inkl. Übernahme von anfallenden Material
 in Eigentum des AN und Entfernung von der Baustelle;

Abrechnung zum Nachweis.
Menge: 1,000 m2

**02.01.0015 Stundenlohn Facharbeiter**
Für eventuell erforderliche Arbeiten, die nicht im
Leistungsverzeichnis erfasst sind und nur auf
ausdrückliche Anweisung und gegen Nachweis zur
Ausführung kommen,
werden berechnet für: Facharbeiter
Menge: 2,000 h

**02.01.0016 Stundenlohn Helfer**
Für eventuell erforderliche Arbeiten, die nicht im
Leistungsverzeichnis erfasst sind und nur auf
ausdrückliche Anweisung und gegen Nachweis zur
Ausführung kommen,
werden berechnet für: Helfer
Menge: 4,000 h

### Gewerk 03 Titel 2 - Abbruch Dachdeckung

#### Titel 03.01 s.h. unter

**03.01.0001 Abbruch von doppelter Biberschwanzeindeckung**
Ausführung im Bereich von 6 einzelnen Flächen für den
Einbau von 6 Stck. Wohndachfenstern.

Leistung einschl.:
- Transport vom Dach, Abtransport zum
 Entsorgungsunternehmen sowie Entsorgungskosten.
- Die Entsorgung hat unter Erfüllung der
abfallrechtlichen
 Deklarations-, Nachweis- und Dokumentationspflicht
 zu erfolgen

Material Dacheindeckung: Dachziegel Creation
  Ambiente Biber 18 x 38 cm als
  Doppeldeckung 2-fach verschraubt

Ort: Dacheindeckung Haus 2
  Dachneigung ca 45°
  6 Einzelbereiche mit einer
  jeweiligen Fläche von 4 - 6 m²
Menge: 21,000 m2

**03.01.0002 Abbruch wie vor, nur**
Biber zum Zweck der Wiederverwendung demontieren und im
Baustellenbereich einlagern.
Menge: 12,000 m2

**03.01.0003 Abriss Dach- und Konterlattung**
Vorhandene Dach- und Konterlattung, mit
Holzschutzmitteln, abnehmen, nach unten bringen,
abfahren und entsorgen.

Leistung einschl.:
- Transport- und Entsorgungskosten
- Container- und Deponiegebühren
- Entsorgung sämtlicher Abfälle hat unter Erfüllung
 der abfallrechtlichen Deklarations-, Nachweis- und
 Dokumentationspflicht zu erfolgen
.
Lattenweite: 200 - 220 mm
Dachneigung: ca. DN 45°
Altholzkategorie: A IV

Abrechnung zum Nachweis.
Menge: 200,000 m

**03.01.0004 Abriss Holzfaserdämmplatte Steica Universal d = 60 mm**
Vorhandene Holzfaserdämmplatte Fabrikat Steico, ohne
Schadstoffbelastung, abnehmen und vom Dach schaffen.

Leistung einschl.:
- Transport- und Entsorgungskosten
- Container- und Deponiegebühren
- Entsorgung sämtlicher Abfälle hat unter Erfüllung
 der abfallrechtlichen Deklarations-, Nachweis- und
 Dokumentationspflicht zu erfolgen

Dachneigung: ca. DN 45°
Abfallschlüssel nach AVV: 030105/170202,
  Entsorgung wie Holz und
  Holzwerkstoffe,
  Altholzkategorie A II

Abrechnung zum Nachweis.
Menge: 32,000 m2

**03.01.0005 Abbruch Unterspannbahn**
Vorhandene Unterspannbahn abnehmen, nach unten bringen,
abfahren und entsorgen.

Leistung einschl.:
- Transport- und Entsorgungskosten
- Container- und Deponiegebühren
- Entsorgung sämtlicher Abfälle hat unter Erfüllung
 der abfallrechtlichen Deklarations-, Nachweis- und
 Dokumentationspflicht zu erfolgen

Material: Unterspannbahn diffusionsoffen
  Bahn ohne Schadstoffbelastung
Dachneigung: ca. DN 45°

Ort: Dach Haus 2

Abrechnung zum Nachweis.
Menge: 32,000 m2

**03.01.0006 Abbruch innere Trockenbaubekleidung**
*** Bedarfsposition ohne GB
Abbruch der Innenverkleidung aus Gipskartonplatten
maler-mäßig behandelt; einschl. Unterkonstruktion,
Dampfsperrfolien, etc.; ausbauen, nach unten bringen,
abfahren und entsorgen.

Leistung einschl.:
- Transport- und Entsorgungskosten
- Container- und Deponiegebühren
- Entsorgung sämtlicher Abfälle hat unter Erfüllung
 der abfallrechtlichen Deklarations-, Nachweis- und
 Dokumentationspflicht zu erfolgen

Material: Gipskartonplatten F30
Dachneigung: ca. DN 45°

Ort: Dachgeschoss,
  Innenbekleidung Dachflächen

Abrechnung zum Nachweis.
Menge: 1,000 m2

**03.01.0007 Abbruch Fallrohr**
Fallrohr der Dachentwässerung mit Befestigung,
Mauerhaken, Rohrverbindungen zum Einlaufkasten und
Standrohr, ohne Schadstoffbelastung, demontieren, nach
unten bringen, abfahren und komplett entsorgen.

Leistung einschl.:
- Transport- und Entsorgungskosten
- Container- und Deponiegebühren
- Entsorgung sämtlicher Abfälle hat unter Erfüllung
 der abfallrechtlichen Deklarations-, Nachweis- und
 Dokumentationspflicht zu erfolgen

Material: Titanzink
Nennweite: DN 100
Ort: Hof- und Straßenseite

Abrechnung zum Nachweis.
Menge: 7,500 m

**03.01.0008 Ausführung wie vor, nur**
Fallrohre demontieren, zum Zweck der Wiederverwendung.
Abtransport zum AN, Einlagerung beim AN, Antransport
zur Baustelle sowie Wiedermontage auf dem WDVS, mit
neuen verlängerten Befestigungen der Rohrschellen.

Dicke WDVS: Ges. 18 cm
  Verankerungsgrund
  Hochlochziegel

Fachgerechter Anschluss an Rinnenkasten und Fallrohr.

6 Stck. Anlagen
Menge: 38,000 m

**03.01.0009 Standrohr, abgestimmt auf das vorhandene Fallrohr,**
vor dem Gebäudesockel liefern und montieren. Über eine
Muffe mit dem Fallrohr wasserdicht verbinden.

Material: Metall Titanzink verzinkt
Form: rund
Nenngröße: DN 100 mm
Revisionsöffnung: rund mit Deckel

Ort: Standrohre Hof- und Straßenseite
Menge: 6,000

**03.01.0010 Fallrohrbogen rund liefern und montieren**
Fallrohrbogen rund liefern und an Fallrohr bzw.
Rinnenstutzen montieren, inkl. Anpass- und Fugearbeiten
an den Bestand.

Rinneneinhangstutzen bzw. Fallrohr DN 100 mm.

Material: Titanzink
Blechdicke: 0,7 mm
Nennweite: DN 100 mm
Biegewinkel: Anpassung an Bestand (Gesims)
Ausführung: gelötet
Menge: 8,000 St

**03.01.0011 Regen Fallrohr rund aus Titanzink liefern und montieren,**
inkl. Anpass- und Fugearbeiten an den Bestand.

Material: Titanzink
Blechdicke: 0,7 mm
Nennweite: DN 100 mm
Ausführung: gelötet
Untergrund: Wärmedämmverbundsystem auf
  Putz und Hochlochziegel,
  Befestigung im Hochlochziegel.
  Distanz von OK WDVS bis zum
  Hochlochziegel ca. 18 cm.
Einzellänge: ca. 7,5 m
Menge: 7,500 m

**03.01.0012 Einkürzung der Kastenrinne**
Kastenrinne ca. 10 cm breit, um ca. 20 cm einkürzen.
Vorher Fallrohr ca. 6,50 m mit Ablaufkasten bis zum
Standrohr demontieren und nach dem Einkürzen der Rinne
wieder neu an die verbliebene Rinne montieren.

Untergrund: WDVS (Schellenbefestigung mit
  verlängertem Rohrhalter)

Einlaufkasten nach dem Einkürzen wieder mit der Rinne
fachgerecht verbinden.

Ausführung: gelötet
Ort: Kastenrinne am Verbindungsbau
Menge: 1,000 St

**03.01.0013 Abbruch Blitzableiter**
*** Bedarfsposition ohne GB
Blitzableiter inkl. Befestigungen, Abstandhalter,
Klemmen, Mauerhaken etc., ohne Schadstoffbelastung,
demontieren, nach unten bringen, abfahren und
entsorgen.

Leistung einschl.:
- Transport- und Entsorgungskosten
- Container- und Deponiegebühren
- Entsorgung sämtlicher Abfälle hat unter Erfüllung
 der abfallrechtlichen Deklarations-, Nachweis- und
 Dokumentationspflicht zu erfolgen
- Abbruch bis zur Erdung;

Material: Runddraht AlMGsi
Nennweite: DN 8 mm
Länge: 48 m

Ort: 3x St. Fassade Hofseite,
  3x St. Fassade Straßenseite;

Abrechnung zum Nachweis.
Menge: 1,000 m

**03.01.0014 Abbruch Dämmung, MW (KMF-haltiger Materialien)**
*** Bedarfsposition ohne GB
KMF-haltigen Materialien im Gesimsbereich bzw.
Abseitenraum, wie Wärmedämmungen etc., in den
geschlossenen, vom AN bereitgestellten Containern, zu
einer vom AN zu benennenden Deponie transportieren und
fachgerecht entsorgen, inkl. Transportgenehmigungen,
Entsorgungs- / Verwertungsnach-weis, sowie der
Entsorgungsgebühren und zeitnahe Vorlage des
Entsorgungsnachweises. Abrechnung nach Wiegekarte der
Deponie inkl. Nachweisführung gem. Nachweisführung gem.
Nachweisverordnung (eANV).

Fläche:  ca. 32 m²
Abfallnummer:  170603
Materialdicke:  ca. 120 mm
Dichte:  50 kg/m³
Ort: Einbaubereiche für neue Fenster

Leistung einschl.:
-  staubdichter Verpackung (Staubbildung ist gering zu
halten)
 transport in Gewebesäcken (KMF BigBags);
 die Verpackungen dürfen beim Transport und bei
 der Ablagerung nicht beschädigt werden;
 die BigBags müssen fest zugeschnürt sein;
- Schutzausrüstung für die durch den AN auf der
Baustelle
 vorgesehenen Mitarbeiter:
 Persönliche Schutzausrüstung liefern und zur Verfügung
 stellen. Die persönliche Schutzausrüstung besteht
 mindestens aus: Einwegschutzanzug (Kat. III, Typ 5),
 chemiekalien-beständige Schutzhandschuhe
 Butylkautschuk mit geschlossenem Handrücken,
 Sicherheitsgummistiefel S5,
 Indsutrieschutzhelm DIN EN 397,
 Atemschutzmasken FFP 2 und FFP 3.
 Einschließlich fach- und sachgerechter Entsorgung
 der Ausrüstung arbeitstägig. Zur Verfügung zu stellen
 sind je Mitarbeiter des AN mindestens zwei Sätze PSA
 wie oben genannt je Einsatztag.

Abrechnung zum Nachweis.
Menge: 1,000 m2

**03.01.0015 Temporärer Regen- bzw. Schneeschutz während der Bauzeit**
Temporärer ?Dachschutz ?während der ?Arbeiten ?durch
aufbringen einer ?Regen- und ?Windfesten und
Schneesicheren Folie/Plane zum Abdecken einer offenen
Fläche. Vorhalten, sichern und während ?der
Neueindeckung demontieren und ?entsorgen. Abgerechnet
wird ?die ?reine ?Dachfläche, ?wie Dachdeckungs-fläche.

Material: PE-Folie gewebeverstärkt,
  Stärke > 1,0 mm

Leistung einschl.:
- Herstellung Notentwässerung über Gerüst,
- Herstellung sturmsicher;

Abrechnung zum Nachweis.
Menge: 1,000 psch

**03.01.0016 Schutt entfernen und entsorgen (Restmüll), vom Abbruch**
Schutt im Dachraum entfernen und sortiert entsorgen:
Restmüll

Abrechnung zum Nachweis.
Menge: 1,000 m3

**03.01.0017 Autokran/Dachdeckerkran, Bereitstellung**
Autokran als Dachdeckerkran auf Baustelle anliefern und
bereitstellen, samt späterem Abbau und Abtransport. Bei
Aufstellen auf städtischem Grund ist die Genehmigung
bei den zuständigen Ämtern/verwaltung einzuholen. Die
Gebühren hierfür sowie evtl. Standgebühren sind in den
Einheitspreis einzurechnen.

Standort des Krans: vor dem Haus in Absprache
  mit der Bauleitung
Ausladung: 25 m
Hakenhöhe: ca. 18 m
Firsthöhe: ca. 13 m

Abrechnung zum Nachweis.
Menge: 8,000 h

**03.01.0018 Stundenlohn Facharbeiter Dachdeckerarbeiten**
Für eventuell erforderliche Arbeiten, die nicht im
Leistungs-verzeichnis erfasst sind und nur auf
ausdrückliche Anweisung und gegen Nachweis zur
Ausführung kommen, werden berechnet für: Facharbeiter.
Menge: 6,000 h

**03.01.0019 Stundenlohn Helfer Dachdeckerarbeiten**
Für eventuell erforderliche Arbeiten, die nicht im
Leistungs-verzeichnis erfasst sind und nur auf
ausdrückliche Anweisung und gegen Nachweis zur
Ausführung kommen, werden berechnet für: Helfer.
Menge: 6,000 h

### Gewerk 04 Titel 3 - Zimmererarbeiten

#### Titel 04.01 Bei der Ausführung ist zu beachten:

**04.01.0001 Mitgeltende Normen**
Mitgeltende Normen und Regeln

Allgemeines
Es gelten jeweils die Normen und Regeln in der zum
Vertragsabschluss gültigen Fassung einschließlich der
Änderungen, Berichtigungen und Beiblätter.

DIN 18100
Türen; Wandöffnungen für Türen; Maße entsprechend
DIN 4172

DIN 18542
Abdichten von Außenwandfugen mit imprägnierten
Fugendichtungsbändern aus Schaumkunststoff -
Imprägnierte Fugendichtungsbänder - Anforderungen und
Prüfung

DIN 52270
Prüfung von Mineralwolle-Dämmstoffen - Begriffe,
Lieferformen, Lieferarten

DIN 68126-1
Profilbretter mit Schattennut - Maße

DIN 68128
Balkonbretter

DIN 68364
Kennwerte von Holzarten - Rohdichte, Elastizitätsmodul
und Festigkeiten

DIN EN 316
Holzfaserplatten - Definition, Klassifizierung und
Kurzzeichen

DIN EN 335
Dauerhaftigkeit von Holz und Holzprodukten - Gebrauchsklassen: Definitionen, Anwendung bei Vollholz und
Holzprodukten

DIN EN 350-1
Dauerhaftigkeit von Holz und Holzprodukten - Natürliche
Dauerhaftigkeit von Vollholz - Teil 1: Grundsätze für
die Prüfung und Klassifikation der natürlichen
Dauerhaftigkeit von Holz

DIN EN 350-2
Dauerhaftigkeit von Holz und Holzprodukten - Natürliche
Dauerhaftigkeit von Vollholz - Teil 2: Leitfaden für
die natürliche Dauerhaftigkeit und Tränkbarkeit von
ausgewählten Holzarten von besonderer Bedeutung in
Europa

DIN EN 351-1
Dauerhaftigkeit von Holz und Holzprodukten - mit
Holzschutzmitteln behandeltes Vollholz - Teil 1:
Klassifizierung der Schutzmitteleindringung und -
aufnahme

DIN EN 384
Bauholz für tragende Zwecke - Bestimmung
charakteristischer Werte für mechanische Eigenschaften
und Rohdichte

DIN EN 460
Dauerhaftigkeit von Holz und Holzprodukten - Natürliche
Dauerhaftigkeit von Vollholz - Leitfaden für die
Anforderungen an die Dauerhaftigkeit von Holz für die
Anwendung in den Gefährdungsklassen

DIN EN 1380
Holzbauwerke - Prüfverfahren - Tragende Verbindungen
mit Nägeln, Schrauben, Stabdübeln und Bolzen

**04.01.0002 Sparren seitlich aufdoppeln**
mit Sparren/Bohle.
Holzart: Konstruktionsvollholz KVH
  für Dachtragwerk
  Nadelholz (Fichte, Tanne, Kiefer)
Schnittklasse: A
Güteklasse: C 24
Sortierklasse: S 10 nach DIN 4074/1
Holzeinbaufeuchte: trocken </= 20 %
  zum Nachweis!
Querschnitt: Sparren ca. 8/22 cm
Einzellänge: Sparren bis 7,85 m
Dachneigung: ca. DN 45°

Abbinden und Aufstellen/ Verlegen von Bauholz als KVH
Nadelholz C 24 für Dachkonstruktionen eines
Satteldaches als seitliche Aufdoppelung der vorhandenen
Sparren ca. B/H= 13/12 cm (Bestand),
incl. aller Anschlüsse und Auswechslungen, Bohrungen
sowie Kleineisenteile, wie Schwerlastdübel, Bolzen,
Anker, Nägel, Verbinderbleche, Profil-, Flach- und
Winkel stahl, Balkenschuh, Lochbleche, Lochplatten
Fußplatten, Verbundanker, alle in feuerverzinkter
Ausführung.

Die Leistung versteht sich als Komplettleistung
einschl. Befestigung der Holzteile untereinander und
Befestigung auf vorhandene Sparren, Fußpfetten,
Mittelpfetten etc..
Eine Vergütung weiterer Verbindungsteile erfolgt nicht,
diese sind mit dem Einheitspreis abgegolten.

Einbauort: Sparren Bestand,
  Hof- und Straßenseite

Leistung einschl.:
- Abbinden des Bauholzes für Dachtragwerke aller Art;
 Abbund KVH;
 einschl. Abbund Bauholz (KVH) für Dachkonstruktionen,
 Abbinden, Aufstellen und Verlegen einschl. aller
Anschlüsse,
 Auswechselungen, sämtlicher Kleineisenteile und
 Verbindungsmittel, Verbundanker
- Aufwendungen für Montagezwischenzustände, auch
 im Zusammenspiel mit anderen Gewerken;
- erforderlicher Hebezeuge, Krangestellung/Autokran
 etc. sind mit in den Einheitspreis einzukalkulieren;

Abrechnung zum Nachweis.
Menge: 16,000 m

**04.01.0003 Windrispenband, feuerverzinkt, 80x1,5 mm**
Windrispenband, Stahlblech, feuerverzinkt zur
Aussteifung der Dachkonstruktion und Wandscheiben
einschl. Verankerung, liefern und fachgerecht
herstellen.

Querschnitt: 80 x 1,5 mm
Fabrikat: SIMPSON /
  Strong-Tie© Windrispenband
  od. glw.

Angebot.
Fabrikat: .......................................
  (vom Bieter einzutragen)

Befestigung: mit CNA Kammnägel 4,0 x 50
  (je 2 Nägel zur konstruktiven
  Befestigung an jedem Sparren
  vorsehen);
  Windrispenband abwinkeln
  und am Sparren seitlich
  befestigen

Ausführung: Diagonal
Dachneigung: ca. DN 45°

Abrechnung zum Nachweis.
Menge: 30,000 m

**04.01.0004 Wechsel für Öffnungen - Dachflächenfenster - herstellen**
Zulage für Ausbildung von Wechseln für Dachfenster,
einschl. Anschluss an Sparren inkl. Einbau von
Zusatzsparren links und rechts des Dachfensters mit
kraftschlüssigem Verbund an die Standarddachsparren;

Konstruktionsteil:  Wechsel Dachflächenfenster
Holzart:  Fichte/Tanne/Kiefer
Sortierklasse:  S10 nach DIN 4074-1
Holzfeuchte:  15 % +/- 3 %
Festigkeitsklasse:  C24
Querschnitte:  B/H= 8/22 cm, rechteckig
Einzellänge Wechsel:  je Dachflächenfenster
  (2x Stück) 2x L= ca. 2,30 m
Einzellänge Hilfssparren: je Dachflächenfenster
  (2x Stück) 2x L= ca. 1,50 m
Dachneigung: ca. DN 45°

incl. aller Anschlüsse und Auswechslungen, Bohrungen
sowie Kleineisenteile, wie Schwerlastdübel, Bolzen,
Anker, Nägel, Verbinderbleche, Profil-, Flach- und
Winkel stahl, Balkenschuh, Lochbleche, Lochplatten
Fußplatten, Verbundanker, alle in feuerverzinkter
Ausführung.

Leistung einschl.:
-  Lieferung und Montage von Bauholz
- ggf. Sparren ausschneiden und fachgerecht entsorgen;
- Zulage für Abbund Wechsel, einschl. Anschluss
 der Stichhölzer, inkl. Einbau von Zusatzsparren
 links und rechts des Dachfensters mit kraftschlüssigem
 Verbund an die Standarddachsparren;

Leistung fix und fertig liefern und herstellen.

Abrechnung zum Nachweis.
Menge: 18,000 St

**04.01.0005 Stahl-Befestigungsteile, feuerverzinkt**
Befestigungsmittel aus verzinktem Stahl für den
gesamten Abbund, wie z. B. Dübel, Anschlussbleche,
Formteile, Ankerschienen, Gewindestangen,  etc. liefern
und einbauen.

Material: Stahl S235JR, verzinkt

Abrechnung zum Nachweis.
Menge: 8,000 kg

**04.01.0006 Konstruktionsvollholz, n. sichtbar - Kehlbalken seitlich aufdoppeln**
Kehlbalken/Kehlbalkenzange im Bestand 2x 3,5/18 cm
seitlich
mit zusätzlichen Kehlbalken aufdoppeln,

Holzart:  Konstruktionsvollholz KVH-NSi
  für Dachtragwerk Nadelholz
  (Fichte, Tanne, Kiefer

Schnittklasse:  A
Güteklasse:  C 24
Sortierklasse:  S 10 nach DIN 4074/1
Holzeinbaufeuchte:  trocken </= 20%
Querschnitt:  neuer Kehlbalken 10/18 cm
Einzellänge:  Kelhlbalken bis 4,65 m x 19 Stck.
Dachneigung:  ca. DN 45°
Enden beidseitig: inkl. mit 45° Abschrägung
  an beiden Enden entsprechend
  DN Bestandssparren ca. 45°

Abbinden und Aufstellen/ Verlegen von Bauholz als KVH
Nadelholz C 24 für Dachkonstruktionen eines
Satteldaches als seitliche Aufdoppelung der vorhandenen
Kehlbalken  ca. B/H= 2x 3,5/18 cm
(Bestand), incl. aller Anschlüsse und Auswechslungen,
Bohrungen sowie Kleineisenteile, wie Schwerlastdübel,
Bolzen, Anker, Nägel, Verbinderbleche, Profil-, Flach-
und Winkel stahl, Balkenschuh, Lochbleche, Lochplatten
Fußplatten, Verbundanker, alle in feuerverzinkter
Ausführung.

Die Leistung versteht sich als Komplettleistung
einschl. Befestigung der Holzteile untereinander und
Befestigung auf vorhandene Sparren, Kehlbalken etc..
Eine Vergütung weiterer Verbindungsteile erfolgt nicht,
diese sind mit dem Einheitspreis abgegolten.

Leistung einschl.:
-  aller Transporte und Hilfskonstruktionen; Das
Zuführen des
 Materials in das betreffende Geschoss DG/Spitzboden
 ist in die Pos. mit einzukalkulieren;
-  Abbinden des Bauholzes für Dachtragwerke aller Art;
 Abbund KVH; einschl. Abbund Bauholz (KVH)
 für Dachkonstruktionen, Abbinden, Aufstellen und
Verlegen
 einschl. aller Anschlüsse, Auswechselungen,
 sämtlicher Kleineisenteile und Verbindungsmittel,
 Verbundanker-Aufwendungen
 für Montagezwischenzustände, auch im Zusammenspiel mit
 anderen Gewerken;
- aller notwendigen Ausgleichs- und Anpassarbeiten,
 Verbindungsmittel und dgl. sind mit in den EP
 einzukalkulieren;
- erforderlicher Hebezeuge, Krangestellung/Autokran
etc. sind
 mit in den Einheitspreis einzukalkulieren;

Abrechnung zum Nachweis.
Menge: 384,000 m

**04.01.0007 Schlitze/Ausklinkung Konstruktionsvollholz**
Konstruktionsholz schlitzen/ausklinken, z. B.  im
Bereich:
- von Befestigungsmitteln der Sparren, einseitig
- von Befestigungsmitteln der Kehlbalken im Bestand,
einseitig

Schlitzhöhe:  einseitig 15 cm
  (in Kehlbalkenhöhe)
Schlitzhöhe: einseitig 20 cm)
  in Sparrenhöhe)
Schlitztiefe:  ca. 10 mm - 15 mm
Schlitzbreite:  ca. 50 mm

Abrechnung zum Nachweis.
Menge: 92,000 St

**04.01.0008 Verbindungsmittel feuerverzinkt, S235JR**
Verbindungs- und Anschlußmittel, feuerverzinkt, für
Holzbauteile, wie Stabdübel, Paß- und Klemmbolzen,
Rillennägel, rohe Stahlschrauben, inkl. Scheiben und
Muttern (einseitig angeschweißt), Gelenkwellen und
Befestigungsösen etc. Stahlgüte:  S 235 JR

Abrechnung zum Nachweis.
Menge: 40,000 kg

**04.01.0009 Bolzen, Stabdübel, Gewindestangen**
Bolzen, Stabdübel, Gewindestangen aus feuerverzinktem
Stahl für Holzverbindungen.

Abrechnung zum Nachweis.
Menge: 15,000 kg

**04.01.0010 Bauholz, S10-FI/KI, bis 20/20 cm, bis 1,20 m**
Materialien, welche nicht in den Positionen erfaßt sind
und gegen Nachweis zur Anwendung kommen:
Bauholz als Kantholz
Holzart:  Fichte/Kiefer
Sortierklasse:  S10, trocken
Querschnitt:  bis ca. 20/20 cm
Einzellänge:  bis ca. 1.20 m

Abrechnung zum Nachweis.
Menge: 1,800 m3

**04.01.0011 Stundenlohn Facharbeiter Dachdeckerarbeiten**
Für eventuell erforderliche Arbeiten, die nicht im
Leistungsverzeichnis erfasst sind und nur auf
ausdrückliche Anweisung und gegen Nachweis zur
Ausführung kommen, werden berechnet für Facharbeiter.
Menge: 4,000 h

**04.01.0012 Stundenlohn Helfer Dachdeckerarbeiten**
Für eventuell erforderliche Arbeiten, die nicht im
Leistungsverzeichnis erfasst sind und nur auf
ausdrückliche Anweisung und gegen Nachweis zur
Ausführung kommen, werden berechnet für Helfer.
Menge: 4,000 h

### Gewerk 05 Titel 4 - Dachdeckungsarbeiten

#### Titel 05.01 Mitgeltende Normen und Regeln

#### Titel 05.02 Angaben zur Baustelle

**05.02.0001 Lieferung/Einbau Zwischensparrendämmung Miwo WLG035 A1, D= 200 mm**
*** Bedarfsposition ohne GB
Wärmedämmung eines belüfteten Satteldaches, zwischen
Sparren unter Beachtung der GEG-Anforderungen und DIN
4108 normgerecht herstellen, wie folgt:
ISOVER Inegra ZKF 1-035 Zwischensparren-Klemmfilz oder
glw., aus Mineralwolle mit RAL-Gütezeichen der
Gütegemein-schaft Mineralwolle e.V., gesundheitlich
unbedenklich nach der Gefahrstoffverordnung und
freigezeichnet nach EU-Richtlinie 97/69 Nota Q;

WLG: 035
  Bemessungswert
  der Wärmeleitfähigkeitsgruppe
  Lambda = 0,035 W/m²K;
Anwendungsgebiet: nach DIN V4108-10: DZ,
Brandverhalten: nach DIN EN 13 501 - A1
Bezeichnungsschlüssel: MW EN 13 162-T2-AF 5
Rollenbreite: 1200 mm

Dicke: 200 mm, 1-lagig
Dachneigung: ca. DN 45°

Liefern, zuschneiden (lichter Sparrenabstand plus ca. 1
cm Übermaß) und mit der Strichmarkierung zur
Rauminnenseite bündig mit der Unterkante Sparren in die
Holzkonstruktion einklemmen. Die zugeschnittenen
Dämmplatten untereinander fugendicht stoßen.
Einschließlich Zuschnitt- und Anpass-arbeiten.
Herstellerangaben zur dauerhaften Lagesicherung von
Klemmfilzen beachten (Technische Datenblätter)!

Leistung einschl.:
- Ausstopfen von unzugänglichen Hohlräumen ist
 in den Einheitspreis einzurechnen;

Einbauort: partiell im Dachbereich

Abrechnung zum Nachweis.

Leistung fix und fertig liefern und herstellen.
Menge: 1,000 m2

**05.02.0002 Mineralwolle-Wäremdämmung als Stopfware - Satteldach, zw. Sparren**
Mineralwolle-Wärmedämmung als Stopfware

Material: Faserdämmstoff
WLG: 040
Gef. Baustoffklasse: A1/A2
Brandverhalten: n. DIN EN 13501: A2-s1,d0
Ausführungsart: ohne Kaschierung
Dämmdicke: 10-80 mm

Einbauort: Anschluss der vorhandenen/
  neu montierten Wohndachfenster;
  an die Sparren

Abgerechnet wird die tatsächlich vorhandene Fläche,
nicht das eingestopfte Material.

Abrechnung zum Nachweis.
Menge: 14,000 m2

**05.02.0003 Liefern/Einbau einer Dampfbremse, sd-Wert n. DIN 4108-3**
Dampfbremse aus PE-Kunstsofffolie "pro clima DB+"
armiert od. glw., Bahnenbreite nach Wahl des AN,
mindestens 10 cm Überlappung, innenseitig unter Sparren
antackern. Klammerbreite mind. 13 mm, Klammerabstand
max. 5 cm Überlappung. Bahnen untereinander luftdicht
abgeklebt sowie an sämtlichen Anschlüssen an alle
Durchdringungen und Bauteile wie z.B.
Rohrdurchdringungen, Installationen, Anschluss an
Dachflächenfenster, Kabeldurchdringungen, an
sägerrauhes Holz etc. luftdicht mit "pro clima coll"
Baupappenkleber od. Butylkautschukband verkleben.

Dicke: 2,3 mm
sd-Wert: 2,30 m
Armierung: Glasseideneinlage
Brandverhalten: E
CE-Kennzeichnung: vorhanden

Angebot. Fabrikat:
  .......................................
  (vom Bieter einzutragen)

Leistung einschl.:
- luftdichtes Abkleben aller Befestigungspunkte
- Lieferung und Montage aller benötigter
Dichtmanschetten
 (selbstklebend) für Kabel- bzw. Rohrdurchführungen
- erforderlichen Befestigungsmaterial
- erforderlicher, Vor-, Nach- und Nebenarbeiten
- Anarbeiten an angrenzende und aufgehende Bauteile,
 sowie Durchdringungen etc. ist einzurechnen.

Einbauort: partiell,
  im Bereich neuer Wohndachfenster

Abrechnung zum Nachweis.
Menge: 24,000 m2

**05.02.0004 Liefern und Einbau einer Holzfaserdämmplatte als Hitzeschutz**
Holzfaserdämmplatte, durchgehend hydrophobiert, liefern
und nach den jeweiligen Regelwerken, Herstellerangaben
und Verarbeitungshinweisen, einschl. aller Materialien
und Befestigungsmitteln, montieren.
Holzfaserdämmplatten quer zum Balken verlegen, d.h.
Plattenrichtung immer auf Balken stossen, in
Querrichtung immer schwebender Stoße. Stöße immer mind.
1 Feld versetzen.

Dachneigung: ca. DN 45°
Sparrenabstand/Wechsel: ca. 30 - 60 cm
Deckmaß: 1.855 x 575 mm
Kantenausbildung: Nut- und Feder
Anwendungstyp: DAD (Außendämmung von Dach)
  Dämmung unter Deckung,
Dicke: 60 mm
WLG: 0,037 W/(m²K)
Rohdichte: 110 kg/m²
Material: STEICOuniversal dry
  Unterdeck-/Wandpl.
  od. glw.

Angebot. Fabrikat:
  .......................................
  (vom Bieter einzutragen)

Leistung einschl.:
- Transport auf das Dach, inkl. der erforderlicher
 Hebemittel;
- erforderlichen zugelassenen Befestigungsmaterial
 (mit Schrauben);
- Befestigung Holzfaserdämmplatte (Aufdachdämmung)
 lt. Schraubbild der Herstellers bzw.
 nach Herstellervorschrift sowie statischen Nachweis
 ist mit einzukalkulieren;
- erforderlicher, Vor-, Nach- und Nebenarbeiten
- inkl. aller notwendigen Zuschneidearbeiten
- Anarbeiten an alle Durchdringungen und Bauteile
 wie z.B. Installationen, Dachentlüfter, Dachfenster
etc.,
 inkl. Abkleben der Fuge und Durchdringung
 und Unterdeckplatten, einschl. Grundierung
 nach Herstellervorschrift:
- Herstellung von Dehnungsfugen > 20 m,
- Herstellung Unterstützung stumpfer Stöße, Anschlüsse
 an andere Bauteile und sorgfältig mit geeigneten
 Abdichtungssystem abzukleben;
 Klebefläche je Stoßfugenseite ca. 50 mm;
 inkl. Primer/Grundierung;
 inkl. Material als fix und fertig Leistung,
 liefern und herstellen;
- bei Erfordernis, liefern und Einbau einer
 Perforationssicherung mit einer Breite von 5 cm,
 zwischen Unterdeckplatte und Konterlatte;

Einbauort: Anpassung an neu montierte
  Wohndachfenster

Abrechnung zum Nachweis.
Menge: 24,000 m2

**05.02.0005 Zulage für Herstellung Wasserableitung Wohndachfenster**
Zusatzposition zu STEICO-Unterdeckplatten

Außenseitige Anschlüsse an Dachflächenfenster (DFF)

Herstellen eines winddichten und wasserführenden
Anschlusses der zweiten wasserführenden Ebene
(STEICO Unterdeckplatten) an das DFF nach Herstellerangaben des Fensterherstellers.

Montage einer Wasserableitrinne oberhalb der
Bauteilöffnung nach Herstellerangaben des
Fensterherstellers. Wasser-führender Anschluss der
Rinne an die Unterdeckplatten mit
STEICOmulti tape F Klebeband od. glw.

Angebot. Fabrikat:
  .......................................
  (vom Bieter einzutragen)

Holzfaserplatten im Bereich der Verklebungen grundieren
mit STEICOmulti primer od. glw.

Angebot. Fabrikat:
  .......................................
  (vom Bieter einzutragen)

Auf der Oberfläche der Unterdeckplatten ist eine
Klebefläche von 50 mm Breite sicherzustellen.

Abmessung der Öffnungen:

Breite in mm: 2 x Stück, B= 780 mm
  6 x Stück, B= 980 mm

Länge in mm: 6 x Stück, L= 1.400 mm

Einbauort: Hof- und Straßenseite,
  6 x St Dachflächenfenster

Leistung fix und fertig liefern und herstellen.

Abrechnung zum Nachweis.
Menge: 6,000 St

**05.02.0006 Zulage für Herstellung Liefern und Einbau Unterdeckbahn**
Zusatzposition zu
STEICO-Unterdeckplatten/Holzfaserdämmplatte

STEICOmulti UDB
Hochdiffusionsoffene Unterspann- und Unterdeckbahn

Unterdeckbahn liefern und nach den jeweiligen
Regelwerken und Herstellerangaben, einschließlich aller
Materialien und Befestigungsmittel, montieren und
dauerhaft verkleben.

sd-Wert:  0,02 m
Flächengewicht:  ca. 165 g/m²
Klassifizierung gem. ZVDH:  UDB-A, USB-A

Rollenbreite:  1,50 m
Rollenlänge:  50 m
Überlappungen  ca. 10 cm
  längsseitige Selbstklebezonen

Das Anarbeiten an angrenzende und aufgehende Bauteile,
Traufbereiche/Traufbleche sowie an die
Wohnflächenfenster ist einzurechnen.

Angebot.
Fabrikat: .......................................
  (vom Bieter einzutragen)

Einbauort: Hof- und Straßenseite,
  Einbau unmittelbar nach
  Plattenverlegung
  als Witterungsschutz
  (Behelfsdeckung im Bauzustand)

Leistung fix und fertig liefern und herstellen.

Abrechnung zum Nachweis.
Menge: 24,000 m2

**05.02.0007 Liefern und Einbau einer Kontertalttung, 40x60 mm**
Konterlattung aus Nadelholz roh, trockensortiert,

Holzfeuchte: höchstens 20 %
  ohne Querkrümmung
  (Schüsselung)
Holzart: Nadelholz (Fichte/Tanne/Kiefer)
der Sortierklasse: S13 nach DIN 4074-1
Querschnitt 40/60 mm
imprägniert: nach DIN 68 800-3 / NP1,
  mit insektenvorbeugenden und
  pilzwidrigen Holzschutzmitteln
  behandelt
Dachneigung: ca. DN 45°

fluchtgerecht auf die Unterkonstruktion einlatten. Die
Konterlattung ist mit bauaufsichtlich zugelassenen
Nägeln anzuschließen.

Befestigungsmaterial:  aus nichtrostendem Werkstoff

Einschl. aller Nebenarbeiten und Materialien,
fachgerecht herstellen, inkl. Beschneiden am Rand und
an allen aufgehenden Dachteilen. Die erhöhte
Windsogbelastung im Rand und Eckbereich nach DIN EN
1991-1-4 ist zu beachten.
Liefern und montieren.

Leistung einschl.:
- Höhenausgleich bis 20 mm

Einbauort: je nach Ausführungsvariante
  auf Unterdeckbahn bzw.
  auf Holzfaserdämmplatte;
  Dachfläche Hof- u. Straßenseite

Abrechnung zum Nachweis.
Menge: 24,000 m

**05.02.0008 Liefern und Einbau Nageldichtband unter Konterlattung**
Nageldichtband, einseitig selbstklebend,
Witterungsbeständig, Witterungsunabhängig verarbeitbar,
liefern und zwischen Konterlatte und
Unterspann/deckbahn für ein dauerhaft regensicheres
Abdichten bei Montage der Lattung montieren.

Dichtstreifen: b= ca .50 mm,
Dicke: ca. 7 mm

Fabrikat entsprechend Schalbahn V13, liefern und
fachgerecht einbauen.

Angebot.
Fabrikat: .......................................
  (vom Bieter einzutragen)

Einbauort: Dachfläche Hof- u. Straßenseite

Abrechnung zum Nachweis.
Menge: 24,000 m

**05.02.0009 Liefern und Einbau einer Dachlattung, 40x60 cm, f. Biberschwanzdeckung**
Dachlattung aus Nadelholz roh, trockensortiert, für
Biberschwanz "gerader Schnitt",

Holzfeuchte: höchstens 20 %
  ohne Querkrümmung
  (Schüsselung)
Holzart: Nadelholz (Fichte/Tanne/Kiefer)
der Sortierklasse: S13 nach DIN 4074-1
Querschnitt 40/60 mm
imprägniert: nach DIN 68 800-3 / NP1,
  mit insektenvorbeugenden und
  pilzwidrigen Holzschutzmitteln
  behandelt
Dachneigung: ca. DN 45°

fluchtgerecht, gradlinig in gleicher Lattenweite auf
Konterlattung nach Dachstein-Hersteller-
Verarbeitungsvorschrift einlatten. Die Dachlattung ist
mit bauaufsichtlich zugelassenen Nägeln/ Schrauben
anzuschließen.

Befestigungsmaterial:  aus nichtrostendem Werkstoff

Einschl. aller Nebenarbeiten und Materialien,
fachgerecht herstellen, inkl. Beschneiden am Rand und
an allen aufgehenden Dachteilen sowie im Bereich der
Wohndachfenster.

Einbauort: Dachfläche Hof- u. Straßenseite

Abrechnung zum Nachweis.
Menge: 140,000 m

**05.02.0010 Dampfdiffusionsoffen Folie, liefern und anbringen**
Unterdeckung, bestehend aus einer wasserdichten, jedoch
dampfdurchlässigen, hochdiffusionsoffenen 3-lagigen
Unter-spannbahn

Sd-Wert: ca. 0,02 m
Brandverhalten: Klasse E
Widerstand gegen
Wasserdurchgang: EN 1928: W1
Zertifizierung: CE
ZVDH-Klassifizierung: USB-A

Fabrikat: CREATON DUO EXTRA
  od. glw.

Angebot.
Fabrikat: .......................................
  (vom Bieter einzutragen)

für Verlegung auf der Schalung liefern, und gemäß
Herstellerangaben sowie nach den Richtlinien des ZVSHK,
mit verklebten Stößen fachgerecht verlegen und bei
Bedarf mit korrosionsgeschützten Befestigungsmitteln
fixieren. Das Anarbeiten an die Wohnflächenfenster ist
einzurechnen, liefern und montieren.

Leistung einschl.:
- sämtlich erforderlicher Vor-, Nach- und
Nebenarbeiten;
- inkl. aller notwendigen Zuschneidearbeiten;
- Anfertigung von Übergängen an Kritischen Eckpunkten
- sämtlich erforderlichen Zubehör, wie
Nahtklebestreifen,
 Spezialkleber, Unterdachanschlussband,
 Konterlatten-Kappstreifen, sind mit einzukalkulieren;
- Verklebung auf Traufblech mit Spezialkleber SKL od.
glw,.
- Ausbildung von First- und Traufanschlüssen
 sowie das Abkleben von Durchdringungen;;

Hinweis:
Die Bildung von Wassersäcken hinter der Traufe ist zu
vermeiden!

Abrechnung zum Nachweis.
Menge: 20,000 m2

**05.02.0011 Dacheindeckung Biberschwanz "Geradschnitt",**
Tonziegel als Biberschwanz nach DIN EN 1304 liefern und
fachgerecht auf vorhandene Lattung eindecken, inkl.
aller Befestigungen sowie An- und Abschlüsse
(Wohnflächenfenster, s. h. Pos. 05.02.0016 und
05.02.0017, Dunstrohr etc.), inkl. aller notwendigen
Zuschneide- und Nebenarbeiten. Halbe / Dreiviertel-
Biber sind je nach Deckbreite zu berücksichtigen und in
den Einheitspreis  einzukalkulieren. Alle Ziegel aus
gleichem Brand liefern und fachgerecht, vollflächig auf
der dachlattung verlegen. Die Verlegung erfolgt nach
den "Fachregeln für Dachdeckungen mit Dachziegeln und
Dachsteinen", herausgegeben vom ZVDH, nach der jeweils
gültigen Fassung, und den Herstellerrichtlinien.

Anmerkung: Jeder 3. Ziegel ist mit einer
  Sturmklammer, geeignet für
  "Biberschwanzziegel - Ambiente"
  od. glw. versetzt zu sichern.
Dachfläche DN: ca. 45°
Dacheindeckung: Biberschwanzdoppeldeckung
  "Geradschnitt"
  passend zur Eindeckung Bestand
Verlegung: Kronendeckung
Größe: Sonderschnittform 180 x 380 mm,
  DIN EN 1304,
  ca. 36 Stk/m²
Deckbreite: ca. 180 mm
Decklänge: 155 mm
Gewicht: 68,4 kg/m²
Farbe: Naturrot nach Bemusterung durch
  AG
Fabrikat: Creaton "Biberschwanzziegel -
  Ambiente", od. glw.

Angebot.
Fabrikat: .......................................
  (vom Bieter einzutragen)

Verlegung: in Trockenlegung, Nagelung oder
  Verklammerung, eindecken,
  einschl. Materiallieferung auf das
  Dach,

Leistung einschl.:
- Witterungsschutz mit einer Plane für die Dauer
 der Dachdeckungsarbeiten ist in den EP einzurechnen
- Zulage bei runden Durchführungen schneiden,
 Durchmesser bis 150 mm
- Anpassung an den Dacheindeckungsbestand als
 Mehrleistung, ist mit einzukalkulieren;

Einbauort: Dachfläche Hof- u. Straßenseite

Abrechnung zum Nachweis.
Menge: 18,000 m2

**05.02.0012 Zulage zur Pos. 05.02.0011, liefern und einbauen Lüfterziegel**
passend in Form und Farbe zu vorbeschriebener Deckung,
ein Ziegel groß, liefern und eindecken.

Fabrikat: Creaton "Biberschwanzziegel -
  Ambiente
  Geradschnitt" Lüfterziegel
  od. glw.

Angebot.
Fabrikat: .......................................
  (vom Bieter einzutragen)

Einbauort: Dachfläche Hof- u. Straßenseite

Abrechnung zum Nachweis.
Menge: 6,000 St

**05.02.0013 Zulage zur Pos. 05.02.0011, Einzelformteile - Sanilüfter**
als Dunstrohr-Durchgangsziegel/Sanilüfter DN 125 mit
Wetterkappe oben geschlossen für aktive Entlüftung,
liefern und in Deckung mit Biberschwanzziegeln
einbauen. Anschlussrohrdurchführung an Unterspannung /
Unterdeckung mit dazu gehörigem Anschluss-Set liefern
und herstellen.

System entsprechend angebotenem Dachstein.

Material: Keramik

Angebot.
Fabrikat: .......................................
  (vom Bieter einzutragen)

Leistung einschl.:
-  mit passenden Reduzierstück liefern und montieren

Abrechnung zum Nachweis.
Menge: 1,000 St

**05.02.0014 Zulage zur Pos. 05.02.0013, Flexibler Schlauchanschluss**
Flexibler Schlauchanschluss DN 100 / DN 125 als
Verbindung zwischen Sanilüfter-Anschlussrohr (oder
gleichwertige Art) und aufsteigender Leitung liefern
und einbauen.

Schlauchanschluss: Kunststoff
Länge: 1,50 m
Entlüftungsrohr: passend zu DN 100 - DN 125

Abrechnung zum Nachweis.
Menge: 1,000 St

**05.02.0015 Zulage zur Pos. 05.02.0011, für Beideckarbeiten Wohndachfenster**
An- oder Anschluss der Deckung seitlich an
Wohndachfenster durch Beidecken mit halben und ganzen
Dachziegeln "Biberschwanz-Ambiente" Geradschnitt, inkl.
notwendiger Zuschneidearbeiten;

Flächendeckung: wie angeboten

Ort: Wohnflächenfenster

Abrechnung zum Nachweis.
Menge: 26,000 m

**05.02.0016 VELUX Elektrofenster GPU PK06 006621 Polyur. EN. PLUS Alu 94x118**
Elektrisches Klapp-Schwing-Fenster mit 45°-
Öffnungswinkel und manueller Schwingfunktion bis zum
Anschlag. Manuelle Lüftungsklappe inkl. Luftfilter.
Seitliche Flügelabdeckbleche schraubenlos vormontiert,
Montagewinkel und Markisenkasten im Lieferumfang
enthalten. Dämmelement am Blendrahmen oben aus
geschäumtem Kunststoff, grau. Luftdichtheitsklasse 4.

Flügel und Blendrahmen: Holzkern mit nahtloser
Kunststoff-Ummantelung aus Polyurethan,
feuchtigkeitsunempfindlich, dauerhaft, besonders
pflegeleicht, PVC-frei.

Umlaufende Dichtung mit Anschlag und Gleitfunktion aus
Santoprene, seitliche Dichtung aus EPDM zwischen Flügel
-
und Blendrahmenverblechung
Blendrahmen-Außenmaße
(BxL):  94 x 118 cm
Lichtfläche:  0,75 m²
Oberfläche: fertig lackiert mit
  Zwei-Komponenten-PU-Lack,
  weiß, seidenmatt, NCS S 0500-N.

Außenabdeckung: aus Aluminium, einbrennlackiert,
  NCS S 7500-N.

ENERGIE PLUS Verglasung Passivhaus tauglich, für
besonders hohen
Wärmeschutz:  Uw = 1,0 W/(m²K),
Gesamtenergiedurchlasswert: g = 0,44.

Erhöhter Schallschutz:  Rw(C,Ctr)= 37(-2,-4) dB
  Schallschutzklasse 3,
  erhöhter Einbruchschutz
  erhöhter Hagelschutz.

2x3 mm Verbund-Sicherheitsglas innen für erhöhten
Einbruchschutz und besseren Schallschutz, mit
Edelmetall beschichtung innen für erhöhten Wärmeschutz.

3 mm gehärtetes Einscheiben Sicherheitsglas nach
DIN EN 12150 mit Edelmetallbeschichtung für erhöhten
Wärmeschutz in der Mitte.

4 mm gehärtetes Einscheiben Sicherheitsglas nach
DIN EN 12150 außen mit Anti-Tau-Effekt zur Verringerung
von Tauwasserbildung und mit natürlichem
Reinigungseffekt.

Verringerung der Regengeräusche durch Anti-
Regengeräusch-Effekt.

Inklusive ab Werk vormontierter Steuereinheit, in den
Rahmen integrierte elektrische Fenstermotoren,
Gasdruckfedern, Regensensor und vorprogrammierten Funk-
Wandschalter zum komfortablen Öffnen und Schließen.

Einfacher Stromanschluss über 230V

Einklemmschutz durch das Erkennen von Hindernissen
während des Schließens

VELUX Funk-Wandschalter KLI 311:

Zur kabellosen Einzel-und Gruppenbedienung von
automatischen Fenstern und Flachdach-Fenstern mit dem
io-homecontrol Logo. Sendet auf 868 MHz Frequenz inkl.
Sicherheitscode durch Code-Hopping.

Abmessungen:  82 mm x 82 mm x 12.5 mm
  (BxHxT)
Farbe Gehäuse:  weiß

Bedienungsabstand:  30m Gebäude,
  ca. 200 im freien Feld
  Bedienungsfertig mit 2 Stück
  Batterien AAA(LR03)
  im Lieferumfang enthalten.

Einfach kombinierbar mit VELUX Active: Intelligente
Sensorsteuerung zum automatischen Öffnen und Schließen
von automatischen Fenstern, Rollläden und
Sonnenschutzprodukte aufgrund von CO2, Feuchtigkeit und
Temperatur im Raum, sowie externen Wetterdaten für
proaktiven Hitzeschutz mit Rollläden und
Sonnenschutzprodukten. Ansteuerung per Smartphone und
Sprachsteuerung. Kompatibilität mit SOMFY, Apple
HomeKit und Google Home/Google Assistant

Zusätzlich können ein außenliegendes und ein
innenliegendes Dekorations- und Sonnenschutzprodukt
installiert werden.

Alle technischen Werte sind normgemäß im senkrechten
Einbau ermittelt und beziehen sich auf das Fenster als
Ganzes.

Fabrikat: VELUX Elektrofenster
  Klapp-Schwingfenster
  GPU PK06 006621
  Polyur. EN. PLUS Alu 94x118
Menge: 4,000 St

**05.02.0017 Ausführung wie Vorpos. 05.02.0016, nur B/L 78x118**
wie Vorpos. 05.02.0016 im vollem Wortlaut beschrieben,
jedoch

(BxL):  78 x 118 cm
Lichtfläche:  0,59 m²

Fabrikat: VELUX Elektrofenster
  Klapp-Schwingfenster
  GPU MK06 006621
  Polyur. EN. PLUS Alu 78x118
Menge: 2,000 St

**05.02.0018 VELUX Dampfsperrschürze BBX PK06 0000 für Steildach-Fenster**
Dampfsperrschürze für den fachgerechten Anschluss der
VELUX Dachfenster bzw. Flachdach-Fenster an die
Luftdichtheitsschicht des Daches. Geeignet für
beliebige Dachkonstruktionen.

Verhindert Tauwasserschäden im Dämmbereich der
Dachkonstruktion. Einschließlich allem Montagezubehör
(Montageklemmen, Klebeband, Schrauben)
Material: Polyethylen Materialstärke: 0,15 mm Sd Wert:
80 m.
Menge: 4,000 St

**05.02.0019 Ausführung wie Vorpos. 05.02.0018, nur für Fenster B/L 78x118**
wie Vorpos. 05.02.0018 im vollem Wortlaut beschrieben,
jedoch

VELUX Dampfsperrschürze BBX MK06 0000 für Steildach-
Fenster

passend für VELUX-Elektrofenster der Pos. 05.02.0017;
Menge: 2,000 St

**05.02.0020 VELUX Elektro-Rollladen SMH PK06 0000S Aluminium Dunkelgrau**
Rundum-Schutz durch:
- wirksamen Hitzeschutz,
- optimale (fast völlige) Verdunkelung,
- zusätzliche Wärmedämmung,
- kompletten Sichtschutz,
- weniger Lärm - mehr Sicherheit gegen Einbruch.

Rollladenpanzer aus ausgeschäumten Aluminiumlamellen in
Gummikedern gelagert.

Vorprogrammierter Funk-Wandschalter im Lieferumfang
enthalten. Elektrobedienung des Rollladens über den
Anschluss an ein VELUX Elektrofenster GPU.

Die Rollläden sind io-homecontrol-kompatibel.

Antriebsmechanismus mit elektrischer Überlastsicherung.
Nennspannung der Motoreinheit 24 V/DC. Vollständige
Öffnung des Fensters bei heruntergelassenem Rollladen
möglich.
Menge: 4,000 St

**05.02.0021 Ausführung wie Vorpos. 05.02.0020, nur für Fenster B/L 78x118**
wie Vorpos. 05.02.0020 im vollem Wortlaut beschrieben,
jedoch

VELUX Elektro-Rollladen SMH MK06 0000S Aluminium
Dunkelgrau

passend für VELUX-Elektrofenster der Pos. 05.02.0017;
Menge: 2,000 St

**05.02.0022 VELUX Eindeckrahmen EDB PK06 2000 Biberschwanz Doppeldeckung Alu+BDX**
Geeignet für Dächer mit flachem Eindeckmaterial bis 3,8
cm Höhe (2 x 1,9 cm). Seitenteile in vorgebogenen
Schichtstücken.

Seitliche und untere Blendrahmenverblechung.

Inkl. Dämm- und Anschluss-Set für den fachgerechten
Anschluss des VELUX Dachfensters an die Dämmung des
Daches.

Dämmrahmen aus Polyethylen zur Reduzierung der
Wärmebrücke am Übergang vom Fenster zum Dach,
Wärmeleitfähigkeit = 0,04 W/(m K).
Einschließlich diffusionsoffener Anschlussschürze aus
Polypropylen, Materialstärke 0,5 mm, sd = 0,03 m.
Wasserableitrinne für einen regensicheren Anschluss.

Material:  Aluminium im Farbton
 der Fenster-Abdeckung.
Menge: 4,000 St

**05.02.0023 Ausführung wie Vorpos. 05.02.0022, nur für Fenster B/L 78x118**
wie Vorpos. 05.02.0022 im vollem Wortlaut beschrieben,
jedoch

VELUX Eindeckrahmen EDB MK06 2000 Biberschwanz
Doppeldeckung Alu+BDX

VELUX-Eindeckrahmen passend zum  VELUX-Elektrofenster
der Pos. 05.02.0017;
Menge: 2,000 St

**05.02.0024 VELUX Schalter-Interface KLF 050 zum Anschluß von Doppeltastern**
Interface zum Anschluss von VELUX Solar-/Elektro-
Produkten (io-homecontrol-kompatibel) über
potentialfreie Kontakte an unverriegelte Doppeltaster
gängiger Schalterprogramme oder BUS-Systeme.

Standard-Montage in vertiefter Unterputzdose durch
Elektriker (230 V-Anschluss). Einfache Auf-Stopp-Zu-
Ansteuerung.

Eingangsleitungen zum Anschluss sind 12 cm lang und
dürfen nicht verlängert werden.
Menge: 12,000

**05.02.0025 Stundenlohn Facharbeiter Dachdeckerarbeiten**
Für eventuell erforderliche Arbeiten, die nicht im
Leistungsverzeichnis erfasst sind und nur auf
ausdrückliche Anweisung und gegen Nachweis zur
Ausführung kommen, werden berechnet für Facharbeiter.
Menge: 4,000 h

**05.02.0026 Stundenlohn Helfer Dachdeckerarbeiten**
Für eventuell erforderliche Arbeiten, die nicht im
Leistungsverzeichnis erfasst sind und nur auf
ausdrückliche Anweisung und gegen Nachweis zur
Ausführung kommen, werden berechnet für Helfer.
Menge: 4,000 h

### Gewerk 06 Titel 5 - Klempnerarbeiten / Sonstiges

#### Titel 06.01 Mitgeltende Normen und Regeln

**06.01.0001 Wandanschluss mit Überhangprofil an Perimeterdämmung**
Sockelanschluss an die Perimeterdämmung, D= 12 cm
(Bestand), Oberfläche der Perimeterdämmung mit
bewehrten Unterputz und Oberputz (Bestand).
Im Bestand Flachdach mit Dachabdichtung auf
Bitumenbasis. Herstellung des neuen Wandanschlusses mit
folgendem Leistungsumfang:
- vorhandene Dachfläche im Anschlussbereich zur Wand
 gründlich reinigen, ca. 2,5 m²
- Einkleben eines Dämmkeiles 50x30 mm im Anschluss zur
 Wand, Länge ca. 2,80 m;
- Voranstrich, kaltverarbeitbar, auf Bitumendach, ca.
2,5 m²;
- Oberlage auf Bestand, als Instandsetzungslage,
 Fabrikat Bauder KARAT o. glw., vollflächig
verschweißen,
 ca. 2,5 m², bis Oberkante Anschluss hochführen und
 fachgerecht aufkleben;
- Klemmprofil mit geeigneten Befestigungsmitteln
montieren
 und die obere Fuge mit dauerelastischen und
  witterungsbeständigen Dichtstoff versiegeln;
- Überhangblech aus Zinkblech 0,7 mm mit 3x Abkantungen
 oberhalb des Klemmprofils mit geeigneten
 korrosionsgeschützen Befestigungsmitteln fachgerecht
 montieren und obere Fugen mit dauerelastischen und
 witterungsbeständigen Dichtstoff versiegeln,
 Anschlusshöhe: 20 cm

(Preis für lfdm für die v.g. beschriebenen Leistungen)

Leistung fix und fertig, abnahmefähig liefern und
herstellen.

Abrechnung zum Nachweis.
Menge: 2,800 m

USt %: 19,00
